# Erweiterung Grundschule Wandlitz
Angebotsaufforderung (GAEB DA XML 3.2, DA83)
Projekt: 2024 EGW
Währung: EUR
Erstellt mit: SOFTTECH GmbH / GXML Toolbox V3.3 R20230503, AVANTI pro 2023, 19.02.2026

## 17 EGW - Tischlerarbeiten
Datum: 13.11.2025

*Hinweis: Allgemeine Vorbemerkungen*
Baubeschreibung gemäß DIN 18299 VOB Teil C (Ausgabe 2019)
Allgemeine Technische Vertragsbedingungen für Bauleistungen (ATV)
Allgemeine Regelungen für Bauarbeiten jeder Art - DIN 18299

Die Ordnungsziffern der nachfolgenden Punkte entsprechen der VOB C, DIN 18299. Ordnungsziffern der VOB C DIN 18299 die nicht aufgeführt sind, bedürfen bei der vorliegenden Leistungsbeschreibung keiner gesonderten Angaben.

Wichtiger Hinweis:
Unabhängig von den nachfolgenden Ausführungen gelten die Bestimmungen zur
BNB- & QNG - Zertifizierung mit KFN NWG - Förderung aus den Anlagen Nachhaltigkeit, siehe
Technische Ausführungsbeschreibung BNB + QNG für Planer, ausführende Firmen, Hersteller und Lieferanten

0.0 ALLGEMEIN

Die Grundschule der Gemeinde Wandlitz befindet sich auf dem Areal an der Sporthalle.
Die Gemeinde Wandlitz plant aufgrund weiter steigender Schülerzahlen einen Neubau zur Erweiterung der bestehenden Grundschule (kurz: EGW).

Der 3-geschossige Erweiterungsbau ergänzt die bestehende Grundschule an ihrer süd-westlichen Gebäudeseite. Der Neubau umfasst insgesamt 23 Unterrichtsräume samt Nebenräumen, einen Verwaltungsbereich, sowie eine Mensaküche mit großem Speiseraum im EG.

Auftraggeber:
Gemeinde Wandlitz
Prenzlauer Chaussee 157
D - 16348 Wandlitz

0.1 ANGABEN ZUR BAUSTELLE

0.1.1 Lage der Baustelle, Umgebungsbedingungen, Zufahrtsmöglichkeiten und Beschffenheit der Zufahrt, sowie etwaige Einschränkungen bei ihrer Benutzung.

Standort:
An der Sporthalle 5
D - 16348 Wandlitz

Lage und Gelände
Das Baugrundstück befindet sich auf dem Schulgelände der Grundschule Wandlitz.
Eigentümer des Grundstücks ist die Gemeinde Wandlitz.

Das Areal der Grundschule Wandlitz befindet sich an der Prenzlauer Chaussee. Der Erweiterungsbau wird entlang der süd-östlichen Grundstücksgrenze, parallel zur Straße An der Sporthalle errichtet.

Auf dem Schulgelände befinden sich neben der Grundschule, einer Sporthalle und einem Parkplatz auch diverse Sportanlagen. Das Baufeld des Neubaus samt angrenzender Außenfläche mit Zuwegung und Parkplätzen umfasst im Gesamten ca. 5.000 qm. Die Fläche steht als Baustelleneinrichtungsfläche zur Verfügung, ein Bauzaun wird gestellt. Aufgrund der baulichen Erweiterung der Grundschule schließt das Baufeld am nord-westlichen Ende bis direkt an das bestehende Schulgebäude an.

Das Gelände ist eben.

Bauzaun
Eine Fläche von ca. 5.000 qm steht als Baustelleneinrichtungsfläche zur Verfügung. Das Baugelände wird mit einem Bauzaun abgetrennt (AN Baustelleneinrichtung). Die Zufahrt erfolgt über zwei verschließbare Tore. Siehe Baustelleneinrichtungsplan.

Zufahrt
Zur Baustelle bestehen zwei Zufahrtsmöglichkeiten:
Für den allgemeinen Baustellenbetrieb erfolgt die Zufahrt über die Straße An der Sporthalle und die Ausfahrt über die Prenzlauer Chaussee.

Für die Dauer bis Fertigstellung Rohbau kann die Baustellenausfahrt zur Prenzlauer Chaussee auch als Zufahrtsmöglichkeit für größere Fahrzeuge genutzt werden. Die Zufahrt über die Prenzlauer Chaussee ist jedoch zeitlich eingeschränkt erst ab 08:15 Uhr benutzbar.

Die Zufahrtsmöglichkeiten auf das Gelände sind im Lageplan Baustelleneinrichtung dargestellt.
Innerhalb des Bauzaunes besteht eine Rückstoß- bzw. Wendemöglichkeit.

WICHTIG: Aufgrund der direkten Nähe zur Grundschule darf die Zufahrt von Baufahrzeugen nur mit Einweisung erfolgen.

0.1.2 Besondere Belastungen aus Immissionen sowie besondere klimatische oder betriebliche Bedingungen.

Der Schulbetrieb wird während der Bauzeit fortgesetzt. Die Lärmbelastungen durch die Baustelle sind möglichst gering zu halten.

Die Bauausführung erfolgt während der üblichen Arbeitszeiten (7:00 - 19:00 Uhr werktags).
Im Rahmen der gegenseitigen Rücksichtnahme sind während der Bauarbeiten die Bestimmungen der 32. BlmSchV  Geräte- und Maschinenlärmschutzverordnung sowie der Allgemeinen Verwaltungsvorschrift zum Schutz gegen Baulärm  Geräuschimmissionen (AVV Baulärm) einzuhalten. Danach dürfen geräuschintensive Geräte und Maschinen im Freien nicht an Sonn- und Feiertagen und nicht an Werktagen in der Zeit von 20:00 bis 07:00 Uhr betrieben werden.

Schwere Beeinträchtigungen durch temporäre Baumaßnahmen, die zu Schwingungen oder Erschütterungen der Nachbargebäude führen könnten, sind zwei Wochen im Voraus anzumelden und der Gemeinde Wandlitz im Vorfeld nach Umfang und Zeitspanne der besonderen Belastungen bekannt zu geben.

0.1.3 Art und Lage der baulichen Anlagen, z. B. auch Anzahl und Höhe der Geschosse.

Gebäudekennzahlen Neubau
Die Fläche innerhalb des Bauzaunes = ca. 5.000 qm

Überbaute Fläche= ca. 1.800 qm
Bruttogeschossfläche= ca. 4.900 qm
Länge des Gebäudes= ca. 95,75 m
Breite des Gebäudes= ca. 22,65 m
Höhe über Gelände= 10,50 m (OK Attika)
Dachneigung  = 0 Grad
Anzahl Geschosse= 3 Geschosse (EG  OG2)
Geschosshöhe  = 3,50 m (EG  OG2)
Bruttorauminhalt BRI= ca. 19.500 m3

Baunull (OKFF EG)= 57,80m ü. NHN
Grundwasser (HGW)= 55,30m ü. NHN

Konstruktion Neubau
Das geplante Schulgebäude ist nicht unterkellert. Flachgründung mit partiellen Streifenfundamente, Gründungstiefe bis ca. -1,20 ab Baunull. Bodenplatte und aussteifende Kerne als Stahlbetonmassivbau.

Dreigeschossiger Gebäuderiegel mit Flachdach als konstruktiver Holzbau in Skelett- bzw. Schottenbauweise.

0.1.4 Verkehrsverhältnisse auf der Baustelle, insbesondere Verkehrsbeschränkungen.

Bauzaun und Zufahrt
Siehe Punkt 01.1 Lage der Baustelle, Umgebungsbedingungen, Zufahrtsmöglichkeiten und Beschaffenheit der Zufahrt, sowie etwaige Einschränkungen bei ihrer Benutzung.

Bei der Zufahrt zum Baugelände ist zu beachten, dass es in Stoßzeiten zu Behinderung durch den Allgemeinen Verkehr der Liegenschaft kommen kann.

Verkehrsführung, und Verkehrsicherung
Innerhalb des Bauzaunes befinden sich befestigte Baustraßen, siehe Baustelleneinrichtungsplan.
Die Geschwindigkeitsbegrenzung beträgt auf dem gesamten Baustellengelände 10 km/h. Auf dem Baugelände, sowie auf den angrenzenden Verkehrsflächen gilt die StVo (Straßenverkehrsordnung). Der Verkehr in den nicht für diese Baumaßnahme gesperrten Bereichen darf nicht behindert werden.

Größere Anlieferungen, die zu einer Störung des Verkehrs führen können, sind zwei Wochen im Voraus anzumelden. Entsprechende Freigaben und Absicherungsmaßnahmen sind im Vorfeld mit der Verkehrsaufsicht abzuklären.

Die Andienung der Lagerflächen mittels Lastzug (Gliederzug) ist eingeschränkt möglich und vorab mit der örtlichen Bauleitung abzustimmen.

Beschädigungen öffentlicher Verkehrsflächen und Verkehrsanlagen müssen durch den Verursacher sofort gemeldet, beseitigt bzw. instandgesetzt werden. Das Verunreinigen der öffentlichen und halböffentlichen Verkehrsflächen ist grundsätzlich zu vermeiden. Sollten dennoch Verunreinigungen entstehen, so sind diese unverzüglich auf eigene Kosten zu entfernen.

Parkplätze
Parkplätze im Bereich der Baustelle sind begrenzt vorhanden. Das Parken vor Ort von deutlich gekennzeichneten Firmenfahrzeugen ist vorab mit der örtlichen Bauleitung abzustimmen. Das Parken und Abstellen von Privatfahrzeugen ist nicht zulässig.
Für die Prenzlauer Chaussee und die Straße An der Sporthalle bestehen durchgängig Parkverbotszonen. In fußläufiger Nähe zum Baufeld sind der Bahnhof Wandlitz und Bushaltestellen des örtlichen Nahverkehrs zu erreichen.

0.1.5 Für den Verkehr freizuhaltende Flächen.

Die im BE-Plan ausgewiesenen Zufahrten und Baustraßen sind permanent freizuhalten.
Die Zugänge zu den angrenzenden Wohngebäuden und Garagen, Schulflächen und Sporteinrichtungen sind ebenfalls ständig frei zu halten. Alle Aktivitäten sind so zu planen, dass der Schul- und Anliegerverkehr nicht gestört wird. Lagerung von Baustoffen und Materialien ausschließlich auf zugewiesenen Lagerflächen.

0.1.6 Art, Lage, Maße und Nutzbarkeit von Transporteinrichtungen und Transportwegen, z. B. Montageöffnungen.
Der AG stellt in begrenztem Umfang Flächen zur Errichtung der Baustelleneinrichtung und als Lagerplatz zur Verfügung.
Siehe Baustelleneinrichtungsplan.

Transporteinrichtungen
Kran- und Förderanlagen stehen seitens des AG nicht zur Verfügung.

Erforderliche Mobilkranstandorte für zeitlich begrenzte Einsätze sind in Abstimmung mit der Bauleitung festzulegen. Zwei mögliche Kranstandorte sind im Baustelleneinrichtungsplan dargestellt. Die Wahl der Anzahl, Lage und Planung der Krananlagen liegen ausschließlich im Verantwortungsbereich des AN und sind mit der Bauleitung und dem SiGeKo abzustimmen. Die Belastung durch den Kran ist auf den vorhandenen Boden abzustimmen und die Fundamentierung bzw. die Standsicherheit des Kranes ist statisch nachzuweisen.

Die Bereitstellung und das Vorhalten sämtlicher Geräte, Hebezeuge und Maschinen für die eigenen Arbeiten, d.h. für den An- und Abtransport von Material und für Montage und Transport von bzw. zur Einbaustelle, sowie aller sonstigen Hilfsmittel und Schutzvorrichtungen ist in die Einheitspreise einzukalkulieren und wird nicht gesondert vergütet.

Erforderliche Straßenabsperrungen und Sicherungsmaßnahmen einschließlich Einholung von Genehmigungen sind vom AN mit einem Vorlauf von drei Kalenderwochen mit der örtlichen Objektüberwachung und der zuständigen Behörrde  und zu beantragen. Anfallende Gebühren werden vom AG übernommen.

Gerüste und Umwehrungen
Bis zur Fertigstellung des Rohbaus (d.h. Stahlbetonkerne und konstruktiver Holzbau bis OK Dachdecke) werden bauseitig keine Gerüste gestellt.

Nach Fertigstellung des Rohbaus und konstruktiven Holzbaus werden Fassadengerüste mit Treppenaufgängen für die Ausführung der Fenster-, Fassaden-, und Dacharbeiten zur Verfügung gestellt (AN Gerüstbau).
Die Gerüsttreppen werden in der erforderlichen Breiten- und Lastklasse ausgeführt und dienen auch als Flucht- und Rettungswege.

Darüber hinaus werden durch den AG keine weiteren Gerüste oder Hebezeuge bereitgestellt, die durch den AN mitbenutzt werden können.

0.1.7 Lage, Art, Anschlusswert und Bedingungen für das Überlassen von Anschlüssen für Wasser, Energie und Abwasser.

Baustromversorgung
Eine Anschlussmöglichkeit für Baustrom wird bauseitig zur Verfügung gestellt (AN Baustrom und Baubeleuchtung). Lage der Baustromhauptverteiler gemäß Baustelleneinrichtungsplan.

Für Baucontainer des AN (Personal-Container und Lagercontainer) stehen im Container-Hauptverteiler steckerfertige Anschlüsse bis max. 22 kW / 400 V zur Verfügung
Über die Baustelle verteilt werden Endverteiler (je Etage mindestens 2) mit steckerfertigen Anschlüssen bis max. 22 kW / 400V aufgestellt, die allen Gewerken zur Verfügung stehen.
Kleine Steckdosenverteiler hat jeder AN eigenverantwortlich für seinen Gerätebetrieb zu besorgen, es dürfen nur geprüfte Kabel und Verteiler eingesetzt werden.

Für die Versorgung der erforderlichen Kräne werden 2 separate Kranverteiler mit einer Anschlussleistung von jeweils max. 69 kW / 400 V aufgestellt.

Eigene Anlagen sind gemäß den einschlägigen VDE-Bestimmungen zu errichten und in den vorbeschriebenen Zeitabständen nach UV "Elektrische Anlagen und Betriebsmittel" zu überprüfen. Im Preis inbegriffen sind die notwendigen Antragstellungen und Prüfgebühren.

Zur Abrechnung der Verbrauchskosten siehe BVB  Besondere Vertragsbedingungen des AG Gemeinde Wandlitz.

Baubeleuchtung
Eine allgemeine Baustellenbeleuchtung von Fluchtwegen wird bauseitig (AN Baustrom und Baubeleuchtung) hergestellt, d.h. im Gebäude werden die Flure und Treppenhäuser mit einer Baubeleuchtung ausgestattet. Für die nötige Beleuchtung der weiteren Räume hat der AN während seiner Tätigkeit in diesen Räumen eigenständig Sorge zu tragen.

Zur Abrechnung der Verbrauchskosten siehe BVB  Besondere Vertragsbedingungen des AG Gemeinde Wandlitz.

Bauwasserversorgung
Eine Anschlussmöglichkeit für Bauwasser wird zur Verfügung gestellt, Lage gemäß Baustelleneinrichtungsplan.
Der Bauwasseranschluss wird vom AN Baustelleneinrichtung hergestellt, vorgehalten und betrieben und steht den nachfolgenden Gewerken zur Verfügung.

Für den Bauwasseranschluss wird ein neuer Wasseranschluss in DN 25 mit Verteilung und Absperreinrichtungen hergestellt. Zur Vermeidung von Kollisionen auf dem Gelände, sowie zur Frostfreihaltung wird eine neue Wasserleitung im Erdreich vorgesehen und zur Baustelleneinrichtung geführt. Die neue Wasserleitung dient zum Anschluss des Sanitärcontainers und wird mit Anschlussmöglichkeiten für Bauwasser hergestellt.

Zur Abrechnung der Verbrauchskosten siehe BVB  Besondere Vertragsbedingungen des AG Gemeinde Wandlitz.

Bauabwasser
Es dürfen keine Abwässer in den Boden geleitet werden.

Es ist untersagt, Zement-, Gips-, Putzschlämme und Farbreste in die Abläufe innerhalb und außerhalb der Gebäude zu entsorgen. Abwässer und Bohrwässer sind einschließlich Schlämme unverzüglich aufzunehmen und rückstandslos zu entfernen.

0.1.8 Lage und Ausmaß der dem Auftragnehmer für die Ausführung seiner Leistungen zur Benutzung oder Mitbenutzung überlassenen Flächen, Räume.

Einrichten und Räumen der Baustelle sowie Unterhalten der Baustelleneinrichtung für die eigenen Leistungen sind Nebenleistungen gemäß VOB C DIN 18 299.

Das Baugelände wird durch den An Baustelleneinrichtung mit einem Bauzaun gesichert. Die Zufahrt erfolgt über verschließbare Tore. Die Tore werden von jedem AN nach Beendigung der Arbeitszeit verschlossen, ebenso an Wochenenden und Feiertagen. Unabhängig davon bleibt jeder AN für die Sicherung seiner Leistung und seiner Geräte etc. alleine verantwortlich, der Bauherr trifft keine eigenen Sicherungsmaßnahmen.

Von Seiten des AG werden keine Tagesunterkünfte und Lagerräume zur Verfügung gestellt. Sofern erforderlich, können begrenzte Materiallager- und Containerstellflächen (für Personal- /Materialcontainer) auf befestigten Flächen innerhalb des Bauzaunes zur Verfügung gestellt werden. Die Lage und der Umfang der Tagesunterkünfte und Lagerräume des AN sind mit der örtlichen Bauleitung vor Beginn der Arbeiten abzustimmen.

Lagerflächen und Personalräume in dem Gebäude sind nicht zugelassen.
Nicht zulässige Bautüren werden zu Lasten des AN entfernt. Bestehende Zugänge sind freizuhalten.

Die örtliche Bauleitung kann jederzeit ein Um- und Abräumen der Materiallager verlangen. Dieser Aufforderung ist unverzüglich nachzukommen. Kommt der AN der mündlichen Aufforderung nicht nach, so ist die örtliche Bauleitung befugt, zu Lasten des säumigen AN diese Arbeiten durchführen zu lassen.

Der AG stellt durch den AN Baustelleneinrichtung in ausreichender Anzahl Sanitärcontainer unentgeltlich zur Verfügung.

0.1.9 Bodenverhältnisse, Baugrund und seine Tragfähigkeit. Ergebnisse von Bodenuntersuchungen.

Im Rahmen der Planung der Baumaßnahme wurde eine Baugrunduntersuchung durchgeführt und die Ergebnisse dokumentiert und bei der Ausführungsplanung berücksichtigt, siehe Baugrundgutachten.

0.1.10 Hydrologische Werte von Grundwasser und Gewässern. Art, Lage, Abfluss, Abflussvermögen, und Hochwasserverhältnisse von Vorflutern. Ergebnisse von Wasseranalysen

Im Rahmen der Planung der Baumaßnahme wurde eine Baugrunduntersuchung durchgeführt und die Ergebnisse dokumentiert und bei der Ausführungsplanung berücksichtigt.
Siehe beiliegendes Baugrundgutachten.

0.1.11 Besondere umweltrechtliche Vorschriften

Der Boden und das Grundwasser sind vor schädlichen Stoffeinträgen zu schützen. Einträge von Schadstoffen in den Boden sind zu verhindern. Die Einleitung von flüssigen Stoffen in das Erdreich ist verboten. Hierfür sind entsprechende Schutzmaßnahmen (z.B. das Auslegen von Planen während Betankungsvorgängen) vorzusehen. Kontaminierte Böden müssen getrennt behandelt werden. Die Bundes-Bodenschutz- und Altlastenverordnung (BBodSchV) ist einzuhalten.
Es ist insbesondere darauf zu achten, dass die Baustelle stets sauber gehalten wird, um Bodenverunreinigungen und das Verwehen von Schuttresten zu vermeiden und nach Bauende die Außenanlagen entsprechend ihrem Urzustand wiederhergestellt werden.

Der Auftragnehmer ist verpflichtet die Lärmimmission der Baugeräte und Baumaschinen durch entsprechende Schallschutzmaßnahmen auf ein Minimum zu beschränken. Hierbei sind die allgemeinen Verwaltungsvorschriften zum Schutz gegen Baulärm in der neuesten Fassung sowie die gültige Lärmschutzverordnung zu beachten.

Alle eingesetzten Dieselgeräte müssen mit einem Rußfilter ausgerüstet sein.

Die Umweltschutzbestimmungen sind zu befolgen. Das Gleiche gilt für die UVV/BGV des Baugewerbes. Angrenzende Gebäude werden weiter genutzt und dürfen durch die Baumaßnahme in Bezug auf Lärm- und Staubschutz nicht beeinträchtigt werden.

Das geltende Kreislaufwirtschafts- und Abfallgesetz ist lückenlos zu erfüllen. Landesabfallgesetze sowie Satzungen der öffentlich-rechtlichen Entsorgungsträger sind zu beachten. Verpackungs-, Restmaterialien und Baustellenabfälle sind gemäß der gesetzmäßig vorgeschriebenen Entsorgung zu entsorgen.

Neben den in den Verdingungsunterlagen (ATV, LB, usw.) genannten technischen Regelwerken gelten folgende Regelwerke als "Zusätzliche Technische Vertragsbedingungen" im Sinne von § 1 Abs. 2 Nr. 4 VOB/B:

- Bundesbodenschutzgesetz (BBodSchG)
- Brandenburgisches Abfall- und Bodenschutzgesetz (BbgAbfBodG)
- Ersatzbaustoffverordnung (EBV)

- Gesetz zur Förderung der Kreislaufwirtschaft und Sicherung der umweltverträglichen Bewirtschaftung von Abfällen (KrWG) sowie das untergeordnete gesetzliche Regelwerk Verordnung über Deponien und Langzeitlager (DepV).

- Verordnung über die Nachweisführung bei der Entsorgung von Abfällen (NachwV).

- Verordnung über Anforderungen an die Verwertung und Beseitigung von Altholz (Altholzverordnung - AltholzV).

- Merkblatt 8 der Sonderabfall-Management-GmbH zur Nachweisführung für gefährliche Abfälle aus dem Baubereich.

- Verordnung zum Schutz vor Gefahrstoffen (GefStoffV) und untergeordnetes gesetzlichesRegelwerk, insbesondere die Technischen Regeln für Gefahrstoffe (TRGS), vorrangig die TRGS519, 521, 524 und 551.

- Verordnung über Verbote und Beschränkungen des Inverkehrbringens gefährlicher Stoffe,Zubereitungen und Erzeugnisse nach dem Chemikaliengesetz (Chemikalien-Verbotsverordnung -ChemVerbotsV).

- Verordnung über Arbeitsstätten (ArbStättV) nebst Regeln des Ausschusses für Arbeitsstättenrelevantes DGUV

0.1.12 Besondere Vorgaben für die Entsorgung, z. B. besondere Beschränkungen für die Beseitigung von Abwasser und Abfall.

Die Beseitigung von Schutt, Abfall, Verpackungs- und Abdeckmaterial nach VOB/C DIN 18299 hat von jedem Auftragnehmer arbeitstäglich zu erfolgen.

Bei der Beseitigung sind die geltenden Vorschriften des Landes bzw. der Kommune zu beachten. Grundsätzlich sind Verpackungen und Transportpaletten kostenlos gemäß Abfallbeseitigungsgesetz vom AN von der Baustelle zu entfernen. Verpackungs-, Restmaterialien sowie Baustellenabfälle sind gemäß der gesetzmäßig vorgeschriebenen Entsorgung zu beseitigen. Abfälle sind generell in Containern zu sammeln und regelmäßig, d.h. wöchentlich fachgerecht zu entsorgen. Die entsprechenden Bescheinigungen sind der Bauleitung vorzulegen. Sollte der Auftragnehmer dieser Verpflichtung nicht nachkommen, so können die Abfälle zu seinen Lasten durch ein anderes Unternehmen entsorgt werden. Für die Abfallcontainer ist eine Abdeckung, bzw. eine geschlossene Ausführung vorzusehen, um die Staubentwicklung bei Befüllung möglichst zu reduzieren sowie Fremdeinlagerung zu vermeiden. Kosten für Abfallcontainer sowie Verpackungsmaterialien wie Big-Bags, Folienbeutel, etc. sind in die Einheitspreise einzukalkulieren.

Das Verbrennen von Abfällen ist verboten.

Die Stellflächen von Abfallcontainern sind zwingend mit der örtlichen Objektüberwachung abzustimmen. Auf Grund der beengten Platzverhältnisse auf der Baustelle ist eine kurze Verweildauer der Container auf der Baustelle vorzusehen/einzuplanen.

Die ordnungsgemäße Entsorgung der Rückbaumaterialien ist bei ungefährlichen Abfällen durch Vorlage des Wiegescheins mit Angabe des Deponiestandorts / der Entsorgungsstelle zu dokumentieren und der Bauleitung vorzulegen. Der AN hat eigenverantwortlich die ordnungsgemäße Durchführung des Abfall- Nachweisverfahrens gemäß NachWV für gefährliche Abfälle zu gewährleisten. Diese Leistung beinhaltet die stoffliche Fraktionierung, die fachgerechte und ordnungsgemäße Kennzeichnung und Verpackung der anfallenden Abfallfraktionen (gem. Anforderungen des Entsorgers bzw. der Deponie), das Einholen aller erforderlichen Genehmigungen sowie die Erstellung der entsorgungsrelevanten (schriftlichen / elektronischen) Dokumente in Abstimmung mit dem AG. In diesem Zusammenhang sind insbesondere die Vorgaben der NachweisV sowie des elektronischen Abfallnachweisverfahrens (eANV) und die Andienungspflicht gefährlicher Abfälle an die SAM zu berücksichtigen.

0.1.14 Art und Umfang des Schutzes von Bäumen, Pflanzbeständen, Vegetationsflächen, Verkehrsflächen, Bauteilen, Bauwerken, Grenzsteinen und dergleichen im Bereich der Baustelle.

Baumschutz
Innerhalb des Baufeldes befinden sich erhaltenswerte Einzelbäume. Diese werden im Rahmen der Baustelleneinrichtung durch die Stellung eines Bauzauns geschützt. Ein Abbau des Schutzzaunes ist unzulässig.

Nachbarbebauung
Benachbarte Wohngebäude und eine Sporthalle liegen in einem Abstand von über 10 Metern. Aufgrund der baulichen Erweiterung der Grundschule schließt das Baufeld am nord-westlichen Ende bis direkt an das bestehende Schulgebäude an. Angrenzende Gebäude dürfen in ihrer Standsicherheit nicht beeinträchtigt oder beschädigt werden.

Zu schützende Bereiche
Nicht unmittelbar vom Abbruch betroffene, angrenzende und zu erhaltende Bauteile, wie Straßenbeläge und technische Anlagen etc. sind während der Ausführungen in ausreichendem Maße vor Beschädigungen zu schützen.
Vor Beginn der Arbeiten wird eine gemeinsame Begehung von AN und AG durchgeführt und ein gemeinsames Protokoll über den Zustand der Straßen- und Pflasterbeläge erstellt.
Beschädigungen werden über Beweissicherungsverfahren des AG dokumentiert.

0.1.15 Art und Umfang der Regelung und Sicherung des öffentlichen Verkehres.
Die Zufahrten der umliegenden Gebäude sind während der gesamten Bauzeit in ihrer Funktion zu erhalten.
Siehe 0.1.5 Für den Verkehr freizuhaltende Flächen.

0.1.16 Im Bereich der Baustelle vorhandene Anlagen, insbesondere Abwasser- und Versorgungsleitungen.

Bestehende Leitungen
Vorhandene Anlagen wie Leitungen sind in den beiliegenden Bestandstrassenplänen dargestellt.

Generell werden die notwendigen Schutz-, Umbau-, bzw. Rückbauarbeiten in den jeweiligen Positionen der zuständigen Gewerke beschrieben. Beim Auffinden von unerwarteten vorhandenen Leitungssystemen im Erdreich ist mit der örtlichen Objektüberwachung das weitere Vorgehen abzustimmen.

0.1.17 Bekannte oder vermutete Hindernisse im Bereich der Baustelle, z. B. Leitungen, Kabel, Dräne, Kanäle, Bauwerksreste und, soweit bekannt, deren Eigentümer.
Generell werden die notwendigen Schutz-, Umbau-, bzw. Rückbauarbeiten in den jeweiligen Positionen der zuständigen Gewerke beschrieben. Beim Auffinden von unerwarteten vorhandenen Leitungssystemen im Erdreich ist mit der örtlichen Objektüberwachung das weitere Vorgehen abzustimmen.

Die vorgenannten, zu schützenden Einbauten werden vor Beginn der Baumaßnahmen durch die entsprechenden Fachplaner/Gewerke markiert, soweit möglich und wenn nicht durch z.B. Erdreich verdeckt. Generell sind die Bestandsleitungspläne zu berücksichtigen und mit unerwarteten Funden ist zu rechnen.

0.1.18 Bestätigung, dass die im jeweiligen Bundesland geltenden Anforderungen zu Erkundungs- und gegebenenfalls Räumungsmaßnahmen hinsichtlich Kampfmittel erfüllt wurden.
Nach grundstücksbezogenen Recherchen der Gemeinde Wandlitz sind auf dem Baugebiet der Grundschule keine Kampfmittel zu erwarten.

0.1.19 Gegebenenfalls gemäß der Baustellenverordnung getroffene Maßnahmen.
Der Auftraggeber hat zur Wahrnehmung seiner Pflichten aus der Baustellenverordnung einen Sicherheits- und Gesundheitsschutz-Koordinator (SiGeKo) beauftragt.
Der SiGeKo stellt eine Baustellenordnung auf, deren Forderungen einzuhalten sind. Die Baustellenordnung wird Vertragsbestandteil bei Beauftragung.

Vor Beginn der Arbeiten erfolgt ein Startgespräch mit den ausführenden Firmen. Dieses wird dokumentiert. Hierzu ist vom AN vorab vorzulegen:
- Bauablaufplan mit Mitarbeitereinsatz
- Flächenbedarf der Baustelleneinrichtung
- Benennung eines deutschsprachigen Ansprechpartners für die Baustelle

Der SiGeKo nimmt jederzeit Einfluss auf die sicherheits- und gesundheitstechnisch korrekte Abwicklung der Baustelle und führt unangekündigte Kontrollen vor Ort durch. Die Mängel werden der Bauleitung mittels Bericht angezeigt und sind umgehend durch den AN zu beseitigen.
Der AN, einschließlich seiner etwaigen Nachunternehmer, werden darauf hingewiesen, dass sie die für die Koordination der sicherheits- und gesundheitsrelevanten Punkte nötigen Unterlagen rechtzeitig zur Verfügung zu stellen haben. Der AN hat seine Arbeiter anhand der Gefährdungsanalyse nachweislich zu unterweisen.

Erforderliche Sicherheitseinrichtungen, die auch zum Schutz anderer auf der Baustelle verkehrender Personen zu dienen haben, darf der AN während oder nach Beendigung der eigenen Arbeiten nur mit ausdrücklicher Zustimmung der örtlichen Bauleitung entfernen.

Den Hinweisen des vom AG bestellten Koordinators zur Beseitigung von Mängeln bei Sicherheit und Gesundheitsschutz ist nachzukommen.

0.1.21 Art und Umfang von Schadstoffbelastungen, z. B. des Bodens, der Gewässer, der Luft, der Stoffe und Bauteile; vorliegende Fachgutachten und dergleichen.
Im Rahmen der Planung der Baumaßnahme wurde Schadstoffgutachten für den Boden erstellt und kann eingesehen werden.

Sollten sich im Verlauf der Bautätigkeiten umweltrelevante, organoleptische Auffälligkeiten hinsichtlich vorhandener Schadstoffe in Boden oder Grundwasser zeigen, so ist umgehend und unaufgefordert die örtliche Bauleitung in Kenntnis zu setzen. Der AG ist verpflichtet im Verdachtsfall das Umweltamt des Landkreises zu informieren.

Die Entsorgung belasteter Böden darf nur nach vorangegangener Beprobung und unter Wahrung der gesetzlichen Vorgaben erfolgen.

0.2 ANGABEN ZUR AUSFÜHRUNG

0.2.7  Besondere Anforderungen an das Auf- und Abbauen sowie Vorhalten von Gerüsten.
Siehe Punkt 0.1.6.

0.2.8 Mitbenutzung fremder Gerüste, Hebezeuge, Aufzüge, Aufenthalts- und Lagerräume, Einrichtungen und dergleichen durch den Auftragnehmer.
Siehe Punkte 0.1.6 und Punkt 0.1.8.

0.2.12 Besondere Anforderungen an Art, Güte und Umweltverträglichkeit der Stoffe und Bauteile, auch z.B. an die schnelle biologische Abbaubarkeit von Hilfsstoffen.
Siehe Punkte 0.4.3 und 0.4.4.

0.2.13 Art und Umfang der vom Auftraggeber verlangten Eignungs- und Gütenachweise.
Siehe auch Punkte 0.4.3 und 0.4.4.

Art und Umfang der Eignungs-, Güte- und Kontrollprüfungen und sonstigen Prüfungen, sowie der Nachweise über die Eignung der Bauprodukte richten sich nach den vertraglichen Bestimmungen. Dem Auftraggeber sind alle zur Entsorgung oder Verarbeitung von Baustoffen notwendigen Eignungen, Zulassungen und Bescheinigungen zu übergeben. Die Durchführung dieser Prüfungen, sowie die Erbringung der Nachweise, gelten als Nebenleistung, soweit im Vertrag nichts anderes geregelt ist.

Es sind ausschließlich bauaufsichtlich zugelassenen Systeme zu verwenden. Die eingesetzten Materialien, Erzeugnisse müssen den gültigen DIN- Anforderungen entsprechen, allgemein bauaufsichtlich zugelassen sein und den Mindestanforderungen der Einzelbeschreibung Positionstexten im Leistungsverzeichnis entsprechen. Angaben über zu benennende Bauprodukte sind im Leistungsverzeichnis, sofern abgefragt, vorzunehmen.
Bei der Bauausführung sind die Herstellervorschriften zu beachten. Auf Verlangen sind dem Auftraggeber unentgeltlich Muster bzw. Proben in einfacher Ausfertigung zu liefern bzw. zu fertigen.

Für sämtliche Bauteile sind die erforderlichen Prüfzeugnisse und bauaufsichtlichen Zulassungen vor der Ausführung vorzulegen.
Die Termine für die Durchführung von Prüfungen bzw. Abnahmen hat der Auftragnehmer so rechtzeitig festzulegen, dass im Bauablauf keine Unterbrechungen bzw. Behinderungen
entstehen.

0.2.14 Unter welchen Bedingungen auf der Baustelle gewonnene Stoffe verwendet werden dürfen oder müssen oder einer anderen Verwertung zuzuführen sind.
Die Verwendung auf der Baustelle gewonnener Stoffe ist nicht vorgesehen.

0.2.16 Art, Anzahl, Menge oder Masse der Stoffe und Bauteile, die vom Auftraggeber beigestellt werden, sowie Art, genaue Bezeichnung des Ortes und Zeit ihrer Übergabe.
Die Bereitstellung von Stoffen oder Bauteilen seitens des Auftraggebers ist nicht vorgesehen.

0.2.17 In welchem Umfang der Auftraggeber Abladen, Lagern, und Transport von Stoffen und Bauteilen übernimmt oder dafür dem Auftragnehmer Geräte oder Arbeitskräfte zur Verfügung stellt.
Das Abladen, Lagern und Transportieren von Stoffen und Bauteilen ist seitens des Auftraggebers nicht vorgesehen.

0.2.22 Abrechnung nach bestimmten Zeichnungen oder Tabellen.
Die Abrechnung erfolgt grundsätzlich gemäß VOB. Sofern abzurechnende Bauteile nur auf durch den Auftragnehmer zu fertigenden Werkstatt- oder Detailausführungszeichnungen erkennbar sind, sind diese Unterlagen inkl. den erforderlichen Listen und oder Tabellen vor Ausführung der Leistung dem Bauherrn bzw. der Bauleitung vorzulegen und Rechnungsunterlagen nochmals beizulegen.

0.3 ZUSÄTZLCHE ANGABEN ZUR BAUSTELLE
über Ordnungsziffern der VOB C DIN 18299 hinaus:

0.3.1. Vertretung des AN auf der Baustelle
Für die fachgerechte Leistungserbringung ist der AN verpflichtet, einen bevollmächtigten Vertreter als Firmenbauleiter zu benennen, der auf der Baustelle als Ansprechpartner des AG, bzw. dessen Vertreter fungiert und bei tatsächlichem Bedarf entsprechend zur Verfügung steht.
Der Firmenbauleiter ist verantwortlich für die fachtechnische Ausführung sowie auch für die Einhaltung der Unfallverhütungsvorschriften im Fachbereich des AN.

Die Benennung des Firmenbauleiters hat spätestens eine Woche nach Auftragserteilung zu erfolgen.Der Firmenbauleiter darf nur aus wichtigem Grund ausgetauscht werden. Aus triftigem Grund kann der AG jedoch den sofortigen Austausch fordern. Ein Wechsel des Firmenbauleiters ist zwei Wochen im Voraus mit entsprechender Begründung anzumelden. Der Firmenbauleiter, dessen Vertreter oder der Bauführer müssen der deutschen Sprache in Wort und Schrift fließend mächtig sein.

0.3.2. Koordinationsgespräche / Baubesprechungen
Alle Auftragnehmer unterliegen der Koordinationspflicht. Dies schließt die Pflicht zur Teilnahme an den entsprechenden Baubesprechungen ein. Der Auftragnehmer hat zu den Baubesprechungen, die der Auftraggeber regelmäßig durchführt, für die Dauer der Vertragslaufzeit einen bevollmächtigten Vertreter zu entsenden. Die Besprechungen finden jeweils 1x pro Woche statt. Der Besprechungstermin wird vom Auftraggeber festgelegt.

0.3.3. Bauablauf
Der Bauablauf erfolgt nach jeweils gültigem Bauzeitenplan des AG und den vertraglichen Terminvereinbarungen.

0.3.4. Bautagesberichte
Der Auftragnehmer hat Bautagesberichte zu führen und diese der örtlichen Bauleitung täglich zu übergeben.

Diese müssen alle Angaben enthalten, die für die Ausführung und Abrechnung des Auftrages von Bedeutung sein können, aber mindestens Angaben über das Wetter, Temperatur, Zahl und Art der eingesetzten Großgeräte, Zahl der Arbeitskräfte, den wesentlichen Baufortschritt (mit Beginn und Ende von Leistungen grösseren Umfangs), Unfälle und sonstige besondere Vorkommnisse enthalten.

Tagesberichten dürfen keine Angaben zu Behinderungen oder Tagelohnarbeiten aufgenommen werden. Eventuelle Eintragungen gelten als nicht geschrieben.

0.3.5. Bauzeitenplan des AN
Der AN ist verpflichtet, nach Absprache mit der Bauleitung, zwei Wochen nach Auftragsvergabe, bei Überarbeitung unverzüglich, einen genauen Terminplan (Bauablaufplan als Balkenplan) für seine Leistungen unter Berücksichtigung der Terminvorgaben dem AG vorzulegen.
Der Terminplan ist in jeweils dreifacher Ausfertigung in Papierform und zusätzlich in digitaler Form vorzulegen.

Die Bauleitung fertigt einen Gesamt-Bauzeitenplan, in welchem die vorgenannten abgestimmten Termine eingearbeitet werden. Die Rahmen- und Zwischentermine werden damit verbindlich. Rahmen- und Zwischentermine, auch nach vereinbarten Verschiebungen, werden Vertragsfristen im Sinne der VOB. Die Kosten für die Erstellung des Bauablaufplans sind in die Einheitspreise einzukalkulieren.

0.3.6. Baureinigung / Bauabfall
Die Baustelle ist im Innenbereich und Außenbereich laufend in einem sauberen und ordentlichen Zustand zu halten. Anfallender Müll und Abfälle sind arbeitstäglich außerhalb in den durch den AN bereitzustellenden und bei der Kalkulation zu berücksichtigten Containern zu entsorgen. (siehe auch Punkt 0.1.12).

Lieferanten sind anzuweisen anfallende Verpackungsabfälle unverzüglich abzufahren. Transportpaletten müssen außerhalb des Gebäudes zur kurzfristigen Zwischenlagerung (maximal zwei Kalenderwochen) in sauberen und geordneten Stapeln gelagert werden.

Fluchtwege in allgemeinen Verkehrsflächen, Fluren und den Treppenräume sind keine Lagerfläche und ständig von Materialien und Abfällen freizuhalten.
Täglich hat eine grobe und regelmäßig zu den Wochenenden eine gründliche Reinigung ("besenrein") zu erfolgen. Getränke Umverpackungen, Lebensmittelreste etc. dürfen gemäß Punkt 0.1.8 nicht in der Baustelle vorkommen.

0.3.7. Bauleistungsversicherung
Der Auftraggeber wird keine Bauleistungsversicherung abschließen. Diebstahlschutz und dergleichen obliegt dem Auftragnehmer. Versicherungen sind vom AN in Eigenverantwortung abzuschließen.

0.4 ZUSÄTZLCHE ANGABEN ZUR AUSFÜHRUNG
über Ordnungsziffern der VOB C DIN 18299 hinaus:

0.4.1. Vom AG zur Verfügung gestellte Ausführungsunterlagen
Die für die Bauausführung maßgeblichen Ausführungsunterlagen (Ausführungszeichnungen, Berechnung, Behördenbescheide usw.), sowie die geltenden Vorgaben zur Produktauswahl nach BNB / QNG werden dem AN nach Auftragserteilung rechtzeitig vor Ausführung der jeweiligen Leistung - gegen Empfangsbestätigung - ausgehändigt.

Die Ausführungsunterlagen werden ausschließlich in digitaler Form (PDF-Dateien) über das Planportal des AG übermittelt. Dem AN wird ein Zugang zum digitalen Planserer der Gemeinde Wandlitz eingerichtet.
Abweichungen gegenüber diesen Unterlagen bedürfen der schriftlichen Beantragung des Auftragnehmers und der Zustimmung durch den Auftraggeber.

0.4.2. Vom AN zu erbringenden Ausführungsunterlagen
Vom AN zu fertigende Unterlagen sind nach Abstimmung mit den vom AG bestellten Fachingenieuren 3-fach in Papierform und zusätzlich 1-fach in digitaler Form an den AG zur Prüfung und Freigabe vorzulegen.
Die Art der Unterlagen sind gemäß VOB als Nebenleistung zu erbringen oder über die Nebenleistung hinausgehende Unterlagen in den Leistungspositionen gesondert gefordert.
Von den vorgelegten Unterlagen erhält der AN ein Exemplar mit Prüfvermerk in digitaler Form zurück. Bei Korrekturen des AG ist die Vorlage nach Übernahme der Korrekturen zu wiederholen.
Die Ausführungsunterlagen sind bei dem AG rechtzeitig, jedoch spätestens 30 Werktage vor der Ausführung einzureichen.
Soweit in den Ausschreibungsunterlagen darauf hingewiesen, hat der AN erforderliche behördliche Genehmigungen, Prüfungen, notwendige Nachweise, sowie Zulassungen und Gestattungen rechtzeitig einzuholen und notwendige statische Berechnungen zu erstellen.

0.4.3. Nachhaltigkeit
Zertifizierung nach Bewertungssystem Nachhaltiges Bauen (BNB) & Qualitätssiegel Nachhaltige Gebäude (QNG) als Klimafreundlicher Neubau eines Nicht-Wohn-Gebäudes
(KFN - NWG) mit KFW- Förderung

Für das Projekt Erweiterung Grundschule Wandlitz wird eine BNB - Zertifizierung in Silber mit der Systemvariante Unterrichtsgebäude, Version 2017 (BNB_UN_2017) angestrebt. Außerdem hat die Bauherrschaft eine Förderung als Klimafreundliches Nichtwohngebäude  mit QNG (KFN NWG-QNG) beantragt, weshalb die Einhaltung der besonderen Anforderungen des Qualitätssiegels Nachhaltige Gebäude (QNG) erforderlich ist (Anforderungsniveau QNG-Plus).

Zum Erreichen dieses Ziels ist während der Planung und Bauausführung des Vorhabens sind die Einhaltung der in den Anlagen zum Leistungsverzeichnis formulierten Anforderungen erforderlich.

Diese umfassen Anforderungen an (siehe Anlagen Nachhaltigkeit):

- Anforderungen an zu verwendende / die verwendeten Baumaterialien und -produkte,
- Anforderungen an die Bauausführung und
- Anforderungen an Revisionsunterlagen

Die projektspezifischen BNB- & QNG -Vorgaben zur Nachhaltgkeits-Zertifizierung sind in Tabellenform in den Anlagen Nachhaltigkeit enthalten.

Grundsätzlich haben Planer, ausführende Firmen, Hersteller und Lieferanten die Anforderungen bzw. vereinbarten BNB- und QNG-Qualitäten gemäß der Anlagen zur Nachhaltigkeit zu berücksichtigen und deren Erreichung in ihrem Verantwortungsbereich zu gewährleisten.

Den ausführenden Firmen sowie Herstellern und Lieferanten steht die Firma Life Cycle Engi-neering Experts GmbH (kurz: LCEE) für Fragen der Nachhaltigkeitszertifizierung zur Verfügung. Sie unterstützt die ausführenden Firmen sowie Herstellen und Lieferanten in den Bereichen der Nachhaltigkeitsberatung und Einreichung der Unterlagen für die BNB-Nachhaltigkeits-zertifizierung. Die LCEE stellt die zentrale Koordinationsfunktion für die Durchführung des Zertifizierungsprozesses dar und ist Ansprechpartner für alle mit der Zertifizierung in Zusammenhang stehenden Fragen und Anforderungen.

0.4.4. Materialfreigabeprozess und Dokumentation zur Erfüllung der Vorgaben nach BNB / QNG
Prinzipiell sind alle verarbeiteten Materialien und Bauprodukte vor dem Einbau zur Freigabe vorlegen. Ausgenommen sind Bauhilfsstoffe wie Schaltafeln, Gerüste, Bautafeln bzw. Bauelemente, die nicht im Gebäude verbleiben (Ausnahme Schalöl), sowie Befestigungsmittel wie Schrauben, Nägel, Dübel etc. sowie Fenster- und Türbeschläge.

Alle anderen Materialien und Bauprodukte sind in die beigelegte Materialdeklarationsliste (siehe Anlage "Vorlage Muster-Deklarationsliste") einzutragen und rechtzeitig, jedoch spätestens 30 Werktage vor der Ausführung einzureichen.
Die Firma Life Cycle Engineering Experts GmbH (kurz: LCEE) prüft die benannten Materialien und Bauprodukte auf ihre Übereinstimmung mit den Anforderungen der BNB- & QNG - Zertifizierung. Sollte das eingereichte Material / Produkt nicht den benötigten Anforderungen entsprechen, muss ein geeignetes Alternativprodukt zur Freigabe vorgelegt werden.
Bei Bedarf unterstützt das LCEE den AN bei der Auswahl geeigneter Materialien / Produkte.
Nach Positiv-Prüfung durch das LCEE sind alle freigegebenen und eingesetzten Materialien und Bauprodukte in einer fortlaufenden Materialdeklarationsliste vom AN zu dokumentieren und alle Dokumentationsunterlagen für die BNB- & QNG - Zertifizierung sind gesammelt vor Abnahme vorzulegen.

Zur einfacheren Verständlichkeit ist der Materialfreigabeprozesses in grafisch aufbereiteter Form als Anlage "Workflow zur BNB / QNG - Zertifizierung" enthalten.

HINWEIS: Der Mehraufwand für den Materialfreigabeprozess zur BNB- & QNG - Zertifizierung vor Ausführung und die abschließende Dokumentation werden nach gesonderter Leistungs-Position vergütet.

HINWEIS: Bei Angebotsabgabe müssen keine Materialdeklarationen gemacht werden! Der Produktfreigabeprozess ist Bestandteil der Arbeitsvorbereitung des AN.

0.4.5. Dokumentation - Allgemein
Unabhängig von den unter  Punkt 0.4.3 und 0.4.4. genannten Nachweisen zur BNB- & QNG - Zertifizierung hat der Auftragnehmer spätestens 12 Werktage vor dem Abnahmetermin insbesondere folgende Unterlagen einzureichen:

Nachweise und Dokumentation - siehe beigefügte Dokumentationsvorgabe
- Inhaltsverzeichnis
- Errichter Bescheinigung
- Fachunternehmererklärung mit Übereinstimmungsnachweis
- ggf. Nachunternehmererklärung
- Fachbauleitererklärung
- Bauart- und Zulassungsbescheinigungen gemäß geltendem Recht
- Nachweise über Eignung der eingesetzten Bauprodukte- Nachweise über Eignungs-, Kontroll-
  und sonstige Prüfungen
- Nachweise über Eigen- und Fremdüberwachungen
- vorgeschriebene Prüf- und Abnahmebescheinigungen sonstiger Dritter (wie z.B.
  Behördenbescheide, TÜV-Dokumente, Sachverständigenbescheinigungen, etc.)
- Reinigungs- und Pflegeanleitungen etc.
- Entsorgungsnachweise

Alle Unterlagen sind gewerkeweise zusammenzustellen und in Papierform 2-fach in Ordnern abgeheftet und zusätzlich digital (PDF- Format) auf digitalem Datenträger als fachtechnische und ggf. brandschutztechnische Dokumentation dem AG zu übergeben.

HINWEIS: Gemäß Vorgabe des Bauherrn ist die Übergabe der vollständigen Dokumentation, die Grundlage zur Durchführung der Abnahme von Teil- oder Gesamtleistungen. Die Leistung ist in den Einheitspreisen zu kalkulieren, sofern hierfür keine separate LV-Position vorgesehen ist.

0.4.6. Beigefügte Unterlagen

Anlagen zur Nachhaltigkeit  -  BNB- & QNG - Zertifizierung mit KFN NWG - Förderung:

- Technische Ausführungsbeschreibung BNB + QNG
  für Planer, ausführende Firmen, Hersteller und Lieferanten
- BNB Gewerkespezifische Anforderungen an die Baustoffe (für BNB-Silber)
- QNB Gewerkespezifische Anforderungen an die Baustoffe (für QFN-Plus)
- Workflow zur BNB / QNG - Zertifizierung
- Vorlage Muster-Deklarationsliste

Nachfolgende Pläne werden als Übersichtspläne in verkleinerter Form beigelegt
siehe Planverzeichnis Allgemein - Übersichtspläne als Planverkleinerungen:

- Lageplan
- Baustelleneinrichtungsplan
- Grundrisse
- Schnitte
- Ansichten

Gewerkespezifische Pläne:
siehe Planverzeichnis entsprechendes Gewerk.

*Hinweis: Planverzeichnis Allgemein - Übersichtspläne als Planverkleinerungen*
Planverzeichnis Allgemein - Übersichtspläne als Planverkleinerungen

1.1 Lagepläne
Lageplan
EGW_5_ARC_UE_--_LP_DA_-

1.2 Grundrisse
Erdgeschoss
EGW_5_ARC_UE_--_GR_E0_-

1. Obergeschoss
EGW_5_ARC_UE_--_GR_E1_-

2. Obergeschoss
EGW_5_ARC_UE_--_GR_E2_-

Dachaufsicht
EGW_5_ARC_UE_--_DA_E3_-

1.3 Schnitte
EGW_5_ARC_UE_--_SN_A-C_-
EGW_5_ARC_UE_--_SN_D-F_-
EGW_5_ARC_UE_--_SN_1-6_-

1.4 Ansichten
EGW_5_ARC_UE_--_AN_--_-

1.5 Baustelleneinrichtung
EGW_5_ARC_UE_LP_BE_04_-

*Hinweis: Planverzeichnis - Gewerk Tischlerarbeiten*
Planverzeichnis - Gewerk Tischlerarbeiten

1.1 Grundrisse
Erdgeschoss
EGW_5_ARC_GR_E0_01_
EGW_5_ARC_GR_E0_02_

1. Obergeschoss
EGW_5_ARC_GR_E1_01_
EGW_5_ARC_GR_E1_02_

2. Obergeschoss
EGW_5_ARC_GR_E2_01_
EGW_5_ARC_GR_E2_01_

1.2 Schnitte:
EGW_5_ARC_SC_AA_01_
EGW_5_ARC_SC_BB_01_
EGW_5_ARC_SC_CC_01_
EGW_5_ARC_SC_DD_01_
EGW_5_ARC_SC_EE_01_
EGW_5_ARC_SC_FF_01_
EGW_5_ARC_SC_12_01_
EGW_5_ARC_SC_34_01_
EGW_5_ARC_SC_56_01_
EGW_5_ARC_SC_GG_01_

1.3 Details Tischlerarbeiten
EGW_5_ARC_DT_TI_01_-
EGW_5_ARC_DT_TI_02_-
EGW_5_ARC_DT_TI_03_-
EGW_5_ARC_DT_TI_04_-
EGW_5_ARC_DT_TI_05_-
EGW_5_ARC_DT_TI_06_-
EGW_5_ARC_DT_TI_07_-
EGW_5_ARC_DT_TI_08_-
EGW_5_ARC_DT_TI_09_-
EGW_5_ARC_DT_TI_10_-

*Hinweis: Anlagenverzeichnis Nachhaltigkeit*
Anlagen Nachhaltigkeit

00_Technische Ausführungsbeschreibung BNB + QNG
01_Workflow_BNB-QNG
02_QNG+BNB-Materialanforderungsliste_Tischlerarbeiten
03_Mustervorlage_Deklarationsliste

*Hinweis: ATV Tischlerarbeiten - DIN 18355*
Allgemeine Angaben zu den
Allgemeine Technische Vertragsbedingungen für
Tischlerarbeiten -DIN 18355

(gilt für alle Positionen der Leistungsbeschreibung)

Angaben zur Baustelle und Ausführung - Tischlerarbeiten.

Hinweis:
Die Ordnungsziffern der nachfolgenden Punkte
entsprechen der VOB C, DIN 18355. Ordnungsziffern der
VOB C DIN 18355 die nicht aufgeführt sind, bedürfen bei
der vorliegenden Leistungsbeschreibung keiner
gesonderten Angaben.

0.2 Angaben zur Ausführung

0.2.1  Anzahl, Art, Lage, Maße, Stoffe und Ausbildung herzustellender Bauteile, z.B. sowie Türen, Tore, Fenster, Fensterelemente, Klappläden, Trennwände, Wand- und Deckenbekleidungen, Schrankwände, Innenausbauten, Einbaumöbel
Bei den ausgeschriebenen Leistungen handelt es sich um Brüstungsverkleidungen, Garderoben, Einbauschränke und Vitrinen, eine Teeküche, Fensterbänke, Lüftungsblenden sowie Sockelleisten s. Leistungsbeschreibungen.

 0.2.2  Ausführung nach Ausführungsplan oder nach örtlichem Aufmaß.
Alle Bauteile sind nach Aufmaß zu bestellen und auszuführen.

 0.2.3 Art, Merkmale und Güteklassen des zu verwendenden Holzes.
Die Güteklassen der Werkstoffe müssen der Nutzung entsprechen. Zertifizierungen s. nachfolgenden Hinweistext: Anforderung an Hölzer / Holzwerkstoffen.

0.2.4 Art, Beschaffenheit und Festigkeit des Untergrundes
Brettschicht-/Brettsperrholz, Beton oder Trockenbau-Montagewand.

0.2.9 Art der Bauteilbefestigung
Mit zugelassenen Befestigungsmitteln bzw. nach Angabe des Herstellers.

0.2.11 Berücksichtigung des Einbaus von Rollläden
Der Rollladen wird bauseits montiert.

 0.2.12 Art der Oberflächenbehandlung
HPL (High Pressure Laminate)-Beschichtung nach DIN EN 438, Verklebung D3 nach DIN EN 203, Dicke > 0,7mm, schnitt-, stoß- kratzfest, porendicht, hitzebeständig, sichtbare Rückwände hitzbeständig bis 250°C, wasserfest, pflegeleicht, hygienisch, lebensmittelgerecht, unempfindlich gegen haushaltsübliche Chemikalien und Reinigungsmittel.

Kantenausführung mit ABS-Kanten bzw. Melaminharzkanten gem. Leistungsbeschreibungen.

0.2.23 Vorgezogene oder nachträgliches Herstellen von Teilen der Leistung
s. Hinweistext Arbeitsabschnitte.

 0.2.24 Anzahl, Art und Maße von Mustern. Ort der Anbringung.
Handmuster s. Leistungsbeschreibung.

*Hinweis: ATV Rollladenarbeiten - DIN 18358*
Allgemeine Angaben zu den
Allgemeine Technische Vertragsbedingungen für
Rollladenarbeiten -DIN 18358

(gilt für alle Positionen der Leistungsbeschreibung)

Angaben zur Baustelle und Ausführung - Rollladenarbeiten.

Hinweis:
Die Ordnungsziffern der nachfolgenden Punkte
entsprechen der VOB C, DIN 18358. Ordnungsziffern der
VOB C DIN 18358 die nicht aufgeführt sind, bedürfen bei
der vorliegenden Leistungsbeschreibung keiner
gesonderten Angaben.

0.2 Angaben zur Ausführung

0.2.1  Anzahl, Art, Lage, Maße und Ausbildung einzubauender Bauteile
Ein Rolltor an der Mensa-Essensausgabe gem. Leistungsbeschreibung.

 0.2.3 Art und Umfang verlangter Konstruktions- und Einbauzeichnungen.
Prüfbare Werk- und Montageplanung gem. Leistungsbeschreibung.

0.2.4 Art, Beschaffenheit und Festigkeit des Untergrundes
Leibung und Sturz aus Brettsperrholz.

0.2.14 Art des Antriebs
Elektrischer Antrieb durch in die Welle integrierter Rohrmotor gem. Leistungsbeschreibung.

0.2.16 Ausführung und Umfang elektrischer Anschlussarbeiten
Rolltor ist betriebsfertig an bauseitige Übergabedose anzuschließen.

0.2.18 Schutz von Bau- und Anlagenteilen, Einrichtungsgegenständen und dergleichen.
Schutz der Kücheneinrichtung und des Tresens durch loses abdecken.

*Hinweis: Hinweistext Arbeitsabschnitte*
Hinweistext Arbeitsabschnitte:

Die Ausführung der Arbeiten hat abschnittsweise in zwei Bauteilen sowie geschossweise zu erfolgen. Das Gebäude wird zeitlich gestaffelt in zwei Bauteilen errichtet.
Bauteil Ost, Achse 18 - 38
Bauteil West, Achse 1 - 18.

*Hinweis: Hinweistext Zugänge*
Hinweistext Zugänge:
Zur Materialverbringung sind folgende Zugänge vorhanden:

- Zugang EG Treppenhaus A:
Öffnung B/H ca. 2,0 x 2,0 m
Gesamtgröße ca. b/h 2,25 x 2,55 m
Stand-, Gangflügel jeweils ca. 1,125 m
Lage: Türe Treppenhaus, Achse 1/A

- Zugang EG Haupteingang:
 Öffnung B/H ca. 2,0 x 2,0 m
Lage: Türe Haupteingang, Achse D/21-22

- Zugang EG Eingang Süd:
 Öffnung B/H ca. 2,0 x 2,0 m
Lage: Türe Südseite, Achse A/26-27

- vertikale Materialtransporte soweit erforderlich über
Treppenhäuser A + B,
Laufbreite ca. 1,2 m, Türhöhen ca. 2,0 m,
Lage: Achse 1-2 / A-B und 17-18 / D-E
Hinweis: es stehen keine Aufzüge zur Verfügung.
Materialtransporte über die Haupttreppe in Achse C/13-16 sind
nicht zulässig.

Das Gelände vor Zugängen im EG liegt bis zu 0,5 m unterhalb
der OK Rohdecke.
Einbringöffnungen und Zugänge in das Gebäude sind mit Bautüren
 verschlossen.

*Hinweis: Anforderung an Hölzer / Holzwerkstoffen*
Hinweistext: Anforderung an Hölzer / Holzwerkstoffen
Bezüglich Hölzer/Holzwerkstoffen sind folgende Anforderungen einzuhalten:

Verbaute Hölzer und Holzprodukte müssen mit einem FSC- oder PEFC-Zertifikat versehen
sein.

Für die Erweiterung der Grundschule gilt mindestens die Einhaltung bei dem Kriterium
1.1.7 Nachhaltige Materialgewinnung des BNB- Qualitätsniveaus 3.

Damit einhergehend sind folgende Aspekte nachweislich zu berücksichtigen:
Für alle verbauten Hölzer aus tropischer, subtropischer oder borealer Herkunft ist
ein Zertifikat inkl. CoC-Nummer nachzuweisen. Nicht zertifizierte Hölzer aus diesen
Regionen sind nicht zulässig!

Für mindestens 80% aller verbauten Holzprodukte ist ein Zertifikat inkl.
CoC-Nummer nachzuweisen.

Im Rahmen der Zertifizierung sind folgende Dokumente bereitzustellen:
- Zertifikate inkl. CoC-Nummer und zeitlicher Gültigkeit
- Lieferscheine mit Deklaration der CoC-Nummer
- Nachweis des Herkunftslands
- Auflistung der verbauten Hölzer, Holzprodukte und Holzwerkstoffe nach Gewerk
- Mengenaufstellung mit vereinheitlichter Bezugsgröße (Volumen)
- Berechnung der Gesamtmenge inkl. Angabe des prozentualen Anteils an
zertifiziertem Holz

Zur Information: ein FSC-MIX Zertifikat weist einen 70% Anteil aus nachhaltiger
Forstwirtschaft nach und ist als Nachweis für BNB-Qualitätsniveau 3 nicht ausreichend.

### Gewerk 01 Allgemeines

#### Titel 01.01 Baustelleneinrichtung

**01.01.0010 Fahrbares Gerüst**
Aufbauen, vorhalten und abbauen fahrbares Arbeitsgerüst,
Art nach Wahl AN zur Ausführung der nachfolgend beschriebenen Leistungen mit Arbeitshöhe über 3,5 m über Standfläche des Gerüsts.

2. OG Mittelflur:
Arbeitshöhe bis 4,0 m,
für die Herstellung von
- Verkleidungen Oberlichter, 7 Stück

der Leistungsumfang und die einzelnen Arbeitshöhen ergeben sich aus den Leistungspositionen.

Ausführung Gerüst einschließlich aller Umbauarbeiten sowie Umsetzen und Vorhalten für die Dauer der eigenen Leistungen,

Hinweis: Es ist zu beachten, dass zwei Oberlichter über der Haupttreppe liegen, das fahrbare Gerüst muss die Treppenöffnung und das Treppengeländer (H 1,1 m)  überbrücken, die Öffnungsbreite beträgt 2,4 m,
die Höhenlage ist dem Schnitt B-B zu entnehmen:
EGW_5_ARC_SC_BB_01_
Menge: 1,000 psch

#### Titel 01.02 Werk- und Montageplanung

**01.02.0010 Werk- und Montageplanung**
Prüffähige Werk- und Montageplanung aller in den nachfolgenden Titeln beschriebenen Möbel, Be- und Verkleidungen, Fensterbänke, Blenden, etc. mit allen Ausführungsdetails in prüfbarer Form.
Von Einbauteilen und -geräten, Beleuchtung etc. sind Datenblätter vorzulegen.

Die Unterlagen sind dem Auftraggeber jeweils 1-fach als dwg- und pdf-Datei zur Verfügung zu stellen.
Menge: 1,000 psch

**01.02.0020 Werk- und Montageplanung Rolltor**
Prüffähige Werk- und Montageplanung des in Titel 10 beschriebenen Rolltors mit allen Ausführungsdetails in prüfbarer Form.

Die Unterlagen sind dem Auftraggeber jeweils 1-fach als dwg- und pdf-Datei zur Verfügung zu stellen.
Menge: 1,000 psch

#### Titel 01.03 Muster

**01.03.0010 Muster**
Vor Ausführung sind folgende Muster zur Freigabe durch den AG vorzulegen:

Abmessungen Muster ca. DIN A4,

HPL-Beschichtungen:
- 8 x Muster, 4 Farben mit je zwei Intensitätsstufen (beige, gelb, rot, blau, Farbton RAL nach Wahl AG)

Platten:
- 1 x Heizkörper-Blende mit parallelen Fräsungen,
MDF 20mm mit HPL-Beschichtung, ABS-Kante gerundet
- 1 x Fensterbank Holzwerkstoff 30 mm, HPL- Beschichtung, ABS-Kante gerundet
- 1 x Verkleidung Oberlicht (bzgl. Holzqualität)

An- und Einbauteile:
- 2 x Garderobenhaken zur Auswahl
- 2 x Griffprofilleiste Teeküche zur Auswahl
- 2 x Türknauf Einbauschrank zur Auswahl
- 2 x Tischdose zur Auswahl
- 1 x Arbeitsplatzbeleuchtung Küchenzeile

Die Muster sind im Rahmen der Baubesprechungen auf der Baustelle zu übergeben.
Menge: 1,000 psch

### Gewerk 02 Brüstungsverkleidungen

#### Titel 02.01 Brüstungsverkleidungen

**Ausführungsbeschreibung 1 Ausführungsbeschreibung Brüstungsverkleidungen**
*Ausführungsbeschreibung Brüstungsverkleidungen*
Ausführungsbeschreibung Brüstungsverkleidungen

beinhaltet:
- Lüftungs-Segmente
- Regal-Segmente

Allgemein:
Alle Möbel nach DIN 68871.

Material Möbel:
Holzwerkstoffplatte als Mitteldichte Faserplatte (MDF) mit HPL-Beschichtung Farbton: RAL aus Standardpalette des Herstellers, nach Wahl AG,
Plattendicke 30 mm (Deckplatten, Regale)
Plattendicke 20 mm (Lüftungs-Segment)
Plattendicke 8 mm (Rückwände)

Alle Plattenkanten farblich passend:
- grundsätzlich Dickschichtkanten (ABS)

Material Holz-Tragkonstruktion:
Vollholz Fichte/ Tanne, mit HPL-Beschichtung der einen Kantholz-Seite, die die Ansichtsfuge hinterlegt, s. Detailplan,
 verschiedene Querschnitte bis 60/60 mm,

Gebrauchstauglichkeit:
Die Konstruktion muss so dimensioniert sein, dass die
Gebrauchstauglichkeit für eine Belastung von oben (Deckplatte) von 120 kg je Element gewährleistet ist.

Fertigung:
nach örtlichem Aufmaß.

Beschläge / Griffe / Öffnungssysteme:
- verdeckter Einbau der Lüftungsblende mit Einhängebeschlag

Montage:
alle Möbelteile sind durch den AN aufzubauen und zu montieren; je Klassen-/Hortraum bzw. Lehrpersonalraum ist unterhalb der Fenster eine durchgehende Brüstungsverkleidung bestehend aus zwei Lüftungssegmenten und zwei Regalsegmenten im Wechsel herzustellen, die untereinander verschraubt werden, Anschluss untereinander und an seitliche Wände mit Passleisten.

Einbausituation:
an einer Wand durchlaufend vor Stützen und Brüstungen aus Holz, seitlich begrenzende Wände aus Trockenbau-Montagewand, Beton bzw. Holz,
Boden aus Estrich mit Linoleumbelag.

**02.01.0010 Lüftungs-Segment L 2.700 mm (Raummitte)**
*** gemäß Ausführungsbeschreibung 1
Lüftungs-Segment (Raummitte)

Maße (B x H x T): ca. 2.700 x 1.050 x 725 mm,

inkl. Lieferung, Montage, Anschluss und Aufstellen,

bestehend aus:
- 2 x Lüftungsblende mit Streckmetallgitter
- 1 x Tragkonstruktion aus Stützen und Trägern
- 1 x Deckplatte mit Streckmetallgitter
- 2 x Abschlussblende L-förmig
- 1 x Sockelblende
- Leisten als Passleisten/ zur Unterfütterung bis D 15-30 mm

das Lüftungs-Segment umbaut das bauseitig vorhandene dezentrale Lüftungsgerät.

1. Lüftungsblende, B: 1.343 mm, 2 Stück
Maße B x H: ca. 1.343 x 930 mm

Ausführung
Blende mit parallelen senkrechten Lüftungsschlitzen,
L x B  870 x 25 mm, 26 Stück, Abstände untereinander 25 mm,
gefräst, Schlitzenden halbrund,
Randabstände umlaufend 30 mm,
die Fräskanten der Schlitze in der MDF-Platte bleiben sichtbar, Braunfärbungen (aus Verbrennungen) sind nicht zulässig,
Öffnungsgrad 0,84 m2
Blende hinterlegt mit Streckmetallgitter, Kleinmasche, D ca. 1,5 mm, Aluminium, schwarz lackiert,
Blende ist verdeckt mittels Einhängebeschlag bündig zu angrenzenden Regal-Segmenten zu montieren,
Schattenfuge umlaufend 15 mm, Fuge durch UK hinterlegt.

2. Tragkonstruktion, B: 2.700 mm, 1 psch
Maße B x H x T: ca. 2.700 x 1.050 x 725 mm

Ausführung
Konstruktion mit drei Stützen und einem oben durchlaufenden Träger hinter der Lüftungsblende, sowie drei zur Außenwand/Brüstung absteifende Träger, die die Deckplatte tragen, aus Kanthölzern 60/60 mm, Gesamtlänge ca. 7,5 m,
Rückseitig an bauseitige Brüstung bzw. Stütze verankern,
Stützen und frontseitiger Träger hinterlegen die Schattenfugen
(HPL-beschichtet), Stützen am Fußpunkt mit Ausklinkung für durchlaufende Sockelblende, 3 Ausklinkungen,

3. Deckplatte, B: 2.700 mm, 1 Stück
Maße B x T x H: ca. 2.700 x 720 x 30 mm

Ausführung
auf Tragkonstruktion nichtsichtbar befestigt, 2 Ausklinkungen für bauseitige Stützen ca. 200 x 200 mm (2-seitig),
Ausführung von Lüftungsschlitzen wie bei 1. Lüftungsblende, jedoch Lüftungsschlitze L x B  160 x 25 mm, 42 Stück, Lage nahe Fenster s. Zeichnung, Öffnungsgrad 0,16 m2,
ABS-Kante gerundet 2,5 mm, einschl. Hinterlegung mit Streckmetall wie 1.

4. Abschlussblende L-förmig, L: 1.260 mm, 2 Stück
Maße L x H x T : ca. 1.260 x 220 x 210 mm

Ausführung
L-förmige Abschlussblende hinter der Lüftungsblende,
schließt den Spalt zum Lüftungsgerät,
senkrechter Schenkel H ca. 220 mm, waagerechter Schenkel B ca. 180 mm, seitlich an Stützen befestigt.

5. Sockelblende, L: 2.700 mm, 1 Stück
Maße L x H : ca. 2.700 x 60 mm

Ausführung
vor Stützen durchlaufend, nicht sichtbar befestigen.

Ausführung gem. Zeichnungs-Nr.:
EGW_5_ARC_DT_TI_01_-

Lage: EG-OG2, Achse A und E / 1-16,
sowie OG1 Achse A / 28-31,
sowie OG2 Achse A / 18-34
Menge: 22,000 St

**02.01.0020 Lüftungs-Segment L 3.075 mm (Raummitte)**
Wie Vorposition 02.01.0010, jedoch

Lüftungs-Segment (Raumitte)

Maße (B x H x T): ca. 3.075 x 1.050 x 725 mm,

1. Lüftungsblende, B: 1.530 mm, 2 Stück
Maße B x H: ca. 1.530 x 930 mm

2. Tragkonstruktion, B: 3.075 mm, 1 psch
Maße B x H x T: ca. 3.075 x 1.050 x 725 mm

3. Deckplatte, B: 3.075 mm, 1 Stück
Maße B x T: ca. 3.075 x 720 mm

4. Abschlussblende L-förmig, L: 1.448 mm, 2 Stück
Maße L x H x T : ca. 1.448 x 220 x 210 mm

5. Sockelblende, L: 3.075 mm, 1 Stück
Maße L x H : ca. 3.075 x 60 mm

Lage: OG1-OG2, Achse A-C/ 38
Menge: 2,000 St

**02.01.0030 Lüftungs-Segment L 2.500 mm (Raumende)**
Wie Vorposition 02.01.0010, jedoch

Lüftungs-Segment (Raumende)

Maße (B x H x T): ca. 2.500 x 1.050 x 725 mm,

1. Lüftungsblende, B: 1.235 mm, 2 Stück
Maße B x H: ca. 1.235 x 930 mm

2. Tragkonstruktion, B: 2.500 mm, 1 psch
Maße B x H x T: ca. 2.500 x 1.050 x 725 mm

3. Deckplatte, B: 2.500 mm, 1 Stück
Maße B x T: ca. 2.500 x 720 mm

abweichende Ausführung
- nur 1 Ausklinkung für bauseitige Stütze

4. Abschlussblende L-förmig, L: 1.150 mm, 2 Stück
Maße L x H x T : ca. 1.150 x 220 x 210 mm

5. Sockelblende, L: 2.500 mm, 1 Stück
Maße L x H : ca. 2.500 x 60 mm

Lage: EG-OG2, Achse A und E / 1-16,
sowie OG1 Achse A / 28-31,
sowie OG2 Achse A / 18-34
Menge: 28,000 St

**02.01.0040 Lüftungs-Segment L 2.817 mm (Raumende)**
Wie Vorposition 02.01.0010, jedoch

Lüftungs-Segment (Raumende)

Maße (B x H x T): ca. 2.817 x 1.050 x 725 mm,

1. Lüftungsblende, B: 1.401 mm, 2 Stück
Maße B x H: ca. 1.401 x 930 mm

2. Tragkonstruktion, B: 2.817 mm, 1 psch
Maße B x H x T: ca. 2.817 x 1.050 x 725 mm

3. Deckplatte, B: 2.817 mm, 1 Stück
Maße B x T: ca. 2.817 x 720 mm

abweichende Ausführung
- nur 1 Ausklinkung für bauseitige Stütze

4. Abschlussblende L-förmig, L: 1.319 mm, 2 Stück
Maße L x H x T : ca. 1.319 x 220 x 210 mm

5. Sockelblende, L: 2.817 mm, 1 Stück
Maße L x H : ca. 2.817 x 60 mm

Lage: OG1-OG2, Achse A-C/ 38
Menge: 2,000 St

**02.01.0050 Regal-Segment L 2.300 mm**
*** gemäß Ausführungsbeschreibung 1
Regal-Segment,

Maße (B x H x T): ca. 2.300 x 1.050 x 725 mm,

inkl. Lieferung, Montage, Anschluss und Aufstellen,

bestehend aus:
- 1 x Regal mit 8 Fächern
- 1 x Deckplatte
- 1 x Sockelblende
- Leisten als Passleisten/ zur Unterfütterung bis D 15-30 mm

das Regal-Segment steht im Abstand von ca. 200 mm vor der Brüstung, Vorderkante in Flucht der Lüftungs-Segmente,

1. Regal mit 8 Fächern, B: 2.300 mm, 1 Stück
Maße B x H x T: ca. 2.300 x 1020 mm x 400 mm

bestehend aus:
- 2 x Seitenwand
- 3 x Zwischenwand
- 4 x Regalboden
- 4 x Zwischenboden
- 4 x Regaldecke
- 1 x sichtbare Rückwand
- Passleisten
- 2 x Ausschnitt für 1 Doppelsteckdose
- 1 x Kabelauslass zur Deckplatte gesondert beschrieben

Ausführung
Alle Fächer mit denselben lichten Fachgrößen B x H x T 530 x 420 x 380 mm, Seiten- und Zwischenwände laufen durch, Boden/ Zwischenböden / Decke/ Rückwand sind unterbrochen, Verbindungsmittel nicht sichtbar, Rückwand eingenutet, Ausschnitte für die Doppelsteckdose in Seitenwand, Steckdose bauseits, Schattenfuge oben zur Deckplatte 30 mm und seitlich 15 mm hinterlegt mit Passleiste,
freie ABS-Kanten gerundet 2,5 mm,

2. Deckplatte, B: 2.300 mm, 1 Stück
Maße B x T x H: ca. 2.300 x 725 x 30 mm

Ausführung
auf Regal und Fensterbrüstung nicht sichtbar befestigt einschl. Unterfütterung bzw. Passleiste,
ABS-Kante gerundet 2,5 mm.
Im Bereich des Kabelauslass ist der Zwischenraum zwischen Regal und Deckplatte mit einem Plattenstück
ca. 350 x 350 x 30 mm aufzufüttern,
Fräsung und Kabelauslass gesondert beschrieben.

3. Sockelblende, L: 2.300 mm, 1 Stück
Maße L x H : ca. 2.300 x 60 mm

Ausführung
Sockelblende als integraler Bestandteil des Regals, durchlaufend, nicht sichtbar befestigen.

Ausführung gem. Zeichnungs-Nr.:
EGW_5_ARC_DT_TI_01_-
Menge: 50,000 St

**02.01.0060 Regal-Segment L 2.577 mm**
wie Vorposition 02.01.0050, jedoch

Regal-Segment,

Maße (B x H x T): ca. 2.577 x 1.050 x 725 mm,

1. Regal mit 8 Fächern, B: 2.577 mm, 1 Stück
Maße B x H x T: ca. 2.577 x 1020 mm x 400 mm

abweichende Ausführung
- lichte Fachgrößen B x H x T 600 x 420 x 380 mm

2. Deckplatte, B: 2.577 mm, 1 Stück
Maße B x T x H: ca. 2.577 x 725 x 30 mm

3. Sockelblende, L: 2.577 mm, 1 Stück
Maße L x H : ca. 2.577 x 60 mm

Lage: OG1-OG2, Achse A-C/ 38
Menge: 2,000 St

**02.01.0070 Regal-Segment L 2.597 mm**
wie Vorposition 02.01.0050, jedoch

Regal-Segment,

Maße (B x H x T): ca. 2.577 x 1.050 x 725 mm,

1. Regal mit 8 Fächern, B: 2.597 mm, 1 Stück
Maße B x H x T: ca. 2.597 x 1020 mm x 400 mm

abweichende Ausführung
- lichte Fachgrößen B x H x T 605 x 420 x 380 mm

2. Deckplatte, B: 2.597 mm, 1 Stück
Maße B x T x H: ca. 2.5970 x 725 x 30 mm

3. Sockelblende, L: 2.597 mm, 1 Stück
Maße L x H : ca. 2.597 x 60 mm

Lage: OG1-OG2, Achse A-C/ 38
Menge: 2,000 St

**02.01.0080 Herstellen Aussparung und Einbau Kabelauslass**
Herstellen Aussparung und Einbau Kabelauslass
in Deckplatte des Regals,

Aussparung rund,
Durchmesser ca. 80 mm,
Tiefe ca. 90 mm (3 Plattenstärken),

Lieferung und Einbau Kabelauslass,
Aluminium, silber eloxiert, Durchm. 80 mm,
mit Bürstendichtung und Decken mit Ausklinkung für Kabeldurchführung,

der Kabelauslass ist zu bemustern.

Ausführung gem. Zeichnungs-Nr.:
EGW_5_ARC_DT_TI_01_-
Menge: 55,000 St

### Gewerk 03 Garderoben

#### Titel 03.01 Garderoben

**Ausführungsbeschreibung 2 Ausführungsbeschreibung Garderoben**
*Ausführungsbeschreibung Garderoben*
Ausführungsbeschreibung Garderoben

beinhaltet:
- Sitzbänke
- Garderobenhaken
- Helmablagen

Allgemein:
Alle Möbel nach DIN 68871.

Material:
Holzwerkstoffplatten mit HPL-Beschichtung Farbton:
3 Farbtöne je Geschoss 1 Farbton,
RAL aus Standardpalette des Herstellers, nach Wahl AG,
Schnittkanten sind mit einem gleichfarbigen ABS-Kantenanleimer zu versehen,

Material Holz-Tragkonstruktion und Garderoben-Knopf:
Vollholz Fichte/ Tanne unbehandelt, (Tragkonstruktion),
lackiert (Garderoben-Knopf),
verschiedene Querschnitte bis 60/60 mm,

Befestigung:
verdeckte Befestigung mit geeigneten Befestigungsmittel.

Fertigung:
nach örtlichem Aufmaß.

Montage:
In Nischenöffnung einsetzen, stumpf gestoßen an Leibungen und Rückwand,
nicht sichtbare Befestigung durch dübeln/schrauben,
Nischenleibungen  aus Holz,
Nischenrückwand Montagewand mit Gipskartonbeplankung.

**03.01.0010 Sitzbank L 2.300 mm H 450 mm T 450 mm**
*** gemäß Ausführungsbeschreibung 2
Sitzbank in Nische,

Nischenmaße (B x T):
ca. 2.300 x 525 mm,

inkl. Lieferung, Montage, Aufstellen und Anschlüsse.

Sitzbank Maße (L x T x H):
ca. 2.300 x 450 x 450 mm,

Sitzbank  bestehend aus:
- Sitzfläche
- Frontblende
- tragende Rückwand
- tragende Kanthölzer

1. Sitzfläche, L: 2.300 mm, 1 Stück
Einzelmaße je L x T x D: ca. 2.300 x 450 x 30 mm

2. Frontblende, L: 2.300 mm, 1 Stück
Einzelmaße je L x H x D: ca. 2.300 x 50 x 30 mm

3. tragende Rückwand, L: 2.300 mm, 1 Stück
Einzelmaße je L x H x D: ca. 2.300 x 420 x 30 mm

4. tragende Kanthölzer, L: 400 mm, 2 Stück
Einzelmaße je L x H x T: ca. 400 x 40 x 40 mm

Ausführung
Sitzfläche mit tragender Rückwand und Frontblende verdübelt,
Kanten Sitzfläche und Frontblende gerundet mind. 2,5 mm,
unterseitig an Kurzseiten tragende Kanthölzer, geschraubt,
Sitzbank ist ausschließlich an Nischenleibungen zu befestigen.

Ausführung gem. Zeichnungs-Nr.:
EGW_5_ARC_DT_TI_02_-

Lage: EG-OG2, Achse B + D / 2-4, 10-12
Menge: 24,000 St

**03.01.0020 Garderoben-Knopf**
*** gemäß Ausführungsbeschreibung 2
Garderoben-Knopf, zylindrisch,

Durchmesser 60/30 mm,
Ausladung 80 mm,

Ausführung:
Massivholz zylindrisch gedrechselt,
Durchm. 60 mm/ Tiefe 20 mm, dann verjüngt Durchm. 30 mm/ Tiefe 40 mm, Kanten gerundet mind. 2.5 mm, transparent lackiert, nicht sichtbar befestigt, Befestigung im Diagonalraster, 2-reihig, symmetrisch zur Nischenmittelachse.

inkl. Lieferung, Montage und Aufstellen.

Ausführung gem. Zeichnungs-Nr.:
EGW_5_ARC_DT_TI_02_-

Lage: EG-OG2, Achse B + D / 2-4, 10-12
Menge: 360,000 St

**03.01.0030 Helmablage L 2.300 mm T 400 mm H 80 mm**
*** gemäß Ausführungsbeschreibung 2
Garderoben - Helmablage in Nische, / an Nischen-Rückwand oberhalb Garderobenhaken,

Nischenmaße (B x T):
ca. 2.300 x 525 mm,

inkl. Lieferung, Montage, Aufstellen und Anschlüsse.

Helmablage Maße (L x T x H):
ca. 2.300 x 300 x 80 mm,

Helmablage  bestehend aus:
- Ablagefläche
- Frontblende
- Rückblende
- tragende Kanthölzer
- unterseitige Verkleidung

1. Ablagefläche, L: 2.300 mm, 1 Stück
Einzelmaße je L x T x D: ca. 2.300 x 300 x 30 mm

2. Frontblende, L: 2.300 mm, 1 Stück
Einzelmaße je L x H x D: ca. 2.300 x 50 x 30 mm

3. Rückblende, L: 2.300 mm, 1 Stück
Einzelmaße je L x H x D: ca. 2.300 x 50 x 30 mm

4. tragende Kanthölzer, L: 400 mm, 2 Stück
Einzelmaße je L x H x T: ca. 240 x 40 x 40 mm

5. unterseitige Verkleidung, L: 2.300 mm, 1 Stück
Einzelmaße je L x H x T: ca. 2.30 x 270 x 10 mm

Ausführung
Ablagefläche mit tragender Rück- und Frontblende verdübelt, Kanten Ablagefläche und Frontblende gerundet mind. 2,5 mm,
unterseitig an Kurzseiten tragende Kanthölzer, geschraubt, mit unterseitiger Verkleidung abgedeckt,
Ablage ist ausschließlich an Nischenleibungen zu befestigen.

Ausführung gem. Zeichnungs-Nr.:
EGW_5_ARC_DT_TI_02_-

Lage: EG-OG2, Achse B + D / 2-4, 10-12
Menge: 24,000 St

### Gewerk 04 Einbauschränke und Vitrinen

#### Titel 04.01 Einbauschränke und Vitrinen

**Ausführungsbeschreibung 3 Ausführungsbeschreibung Einbauschrank, Vitrine**
*Ausführungsbeschreibung Einbauschrank, Vitrine*
Ausführungsbeschreibung Einbauschrank und Vitrinen

beinhaltet:
- Einbauschränke
- Vitrinen

Allgemein:
Alle Möbel nach DIN 68871.

Material Möbel:
Holzwerkstoffplatten mit Melaminharz-Beschichtung Farbton:
RAL aus Standardpalette des Herstellers, nach Wahl AG, ähnl. RAL 1013,
Plattendicke grundsätzlich 20 mm,
Plattendicke Rückwände 8 mm,
Kanten farblich passend:
- grundsätzlich Dickschichtkanten (ABS)

Material Oberblende:
Vollholz Fichte/Tanne, Leimholz, durchgehende Lamelle, Möbelqualität (A/B),
geschliffen, unbehandelt als Sichtoberfläche, Dicke 20 mm,

Material Rahmentür, Passleiste, UK Oberblende.
Vollholz Fichte/ Tanne lackiert, RAL nach Wahl AG, ähnl. RAL 1013
verschiedene Querschnitte bis 60/60 mm,

Beschläge / Griffe / Öffnungssysteme::
- Tür-Knauf aufgesetzt, Massivholz zylindrisch gedrechselt,
Durchm. 60/ verjüngt 30 mm, klar lackiert, nicht sichtbar befestigt
mit Stockschraube,
- verdeckter Einbau der push-to-open Öffnungssysteme

Bänder:
Stahl, oberflächenvergütet, selbstschliessende,
120-Grad-Ganzmetallbänder, mit verdeckter Achse und Öffnungsbegrenzer, mit integrierter Höhen- und Seiteneinstellung, flacher Bandarm mit geringem Platzbedarf in Schrankinnenraum, mit Schnellmontagetechnik zum Einhängen der Fronten.

Montage:
alle Möbelteile sind durch den AN aufzubauen und zu montieren; eine spätere leichte, schnelle Montage und Demontage, ohne Spezialwerkzeug und ohne Spezialkenntnisse, durch hauseigenes Personal des AG muß möglich sein; daher ist auf einfach zu bedienende Steck- und leicht zugängliche Schraubverbindungen wert zu legen.

Einbausituation:
Bündiger Einbau in Trockenbaunischen in den Klassenräumen.
Nischenrückseite aus Trockenbau-Montagewand,
Nischenseiten aus Holz,
Decke aus Holz,
Boden aus Estrich mit Linoleumbelag.

**04.01.0010 Einbauschrank in Nische B 1.150 mm T 500 mm H 3.160 mm**
*** gemäß Ausführungsbeschreibung 3
Einbauschrank in Nische,

Nischenmaße (B x T x H): ca. 2.300 x 525 x 3.160 mm,
es sind jeweils 2 Hochschränke in einer Nische aufzustellen,
inkl. Lieferung, Montage, Anschluss und Aufstellen,

Einbauschrank  bestehend aus:

1. Hochschrank, B: 1.150 mm
Einzelmaße je B x T x H: ca. 1.150 x 500 x 2.805 mm

bestehend aus:
- 2 x Korpusseiten
- 1 x Mittelwand
- 1 x Korpusdeckel
- 1 x Korpusboden
- 2 x Einlegeboden fest
- 10 x Einlegenboden lose
- 1 x Rückwand
- 2 x Drehtüren unten, H 2.190 mm
- 2 x Drehtüren oben, H 555 mm,
- einschl. Tür-Knäufe bzw. push-to-open Öffnungssystem
- 1 x Oberblende
- 1 x Sockel umlaufend, fest
- einschl. erforderlicher höhenverstellbarer Füße
- Passleisten gesondert

Ausführung
Korpus mittig geteilt, innenseitig Seiten- und Mittelwand mit vertikal angeordneten Lochreihen, Lochabstand ca. 50 mm, lose Einlegeböden mit seitlicher eingefräster Nut zum Einschieben auf die Bodenträger, Tiefe Einlegeböden ca. 20 mm zurückversetzt, Drehtüren stumpf aufschlagend, untere Drehtüren mit Tür-Knauf, obere Drehtüren mit push-to-open Öffnungssystem, Rückwand eingenutet.

1.1 Oberblende, B: 1.050 mm
bestehend aus Oberblende Vollholz Fichte/Tanne, Dicke 20 mm, umlaufende Unterkonstruktion aus Holzleisten 40/60 mm, Oberblende wird verdeckt mittels Einhängebeschlag montiert, Schattenfuge umlaufend 15 mm, Fuge durch UK hinterlegt,
Höhe Oberblende (H): ca. 360 mm, Oberblende ist zwischen zwei Deckenrippen zu montieren.

1.3 Sockel
Höhe Sockel ( H ): ca. 60 mm, Decorgleich mit Möbelfronten, Sockel umlaufend fest unterhalb Korpus.

1.4 Passleiste
Decorgleich mit Möbelfronten, inklusive geeigneter Befestigung. Abrechnung Passleisten in gesonderter Position.

Ausführung gem. Zeichnungs-Nr.:
EGW_5_ARC_DT_TI_03_-

Lage: EG - OG2, Achse 13-15
Menge: 24,000 St

**04.01.0020 Einbauschrank in Nische B 1.150 mm T 600 mm H 3.160 mm**
wie Vorposition 04.01.0010, jedoch

größere Nischentiefe:
Nischenmaße (B x T x H): ca. 2.300 x 625 x 3.160 mm,

größere Hochschranktiefe:
Einzelmaße je B x T x H: ca. 1.150 x 600 x 2.805 mm

Lage: OG2, Achse 19-32
Menge: 12,000 St

**04.01.0030 Einbauschrank/ Vitrine in Nische B 1.150 mm T 600 mm H 3.160mm**
wie Vorposition 04.01.0010, jedoch
als Vitrine,

größere Nischentiefe:
Nischenmaße (B x T x H): ca. 2.300 x 625 x 3.160 mm,

größere Hochschranktiefe:
Einzelmaße je B x T x H: ca. 1.150 x 600 x 2.805 mm

Ausführung Drehtüren unten:
Drehtüren als Rahmentüren mit Glasfüllung,
Rahmen aus Vollholz, Oberfläche deckend lackiert,
Rahmenbreite ca. 80 mm,
Füllung aus Einscheibensicherheitsglas, Dicke ca. 3 mm,
in Rahmen umlaufend eingenutet,

Lage: OG2, Achse 27-30
Menge: 4,000 St

**04.01.0040 Passleiste seitl. Anschluss B 30 mm**
*** gemäß Ausführungsbeschreibung 3
Passleiste für seitlichen Anschluss,

Breite und Dicke der Passleisten nach Aufmaß,
(B x D x  H ): ca. 30 x 15 x  2.820 mm.

Decorgleich mit Möbelfronten, inklusive geeigneter Befestigung.
Menge: 115,000 m

### Gewerk 05 Verkleidung Oberlichter

#### Titel 05.01 Verkleidung Oberlichter

**Ausführungsbeschreibung 4 Ausführungsbeschreibung Verkleidung Oberlichter**
*Ausführungsbeschreibung Verkleidung Oberlichter*
Ausführungsbeschreibung Verkleidung Oberlichter

beinhaltet:
- Verkleidung Oberlichter

Material:
Vollholz Fichte/Tanne, Leimholz, durchgehende Lamelle, Möbelqualität (A/B),
bzw. Dreischichtplatte Decklage Fichte/ Tanne, Möbelqualität (A/B),
Maserrichtung waagerecht, Oberfläche unbehandelt als Sichtoberfläche,
Plattendicke 18-20 mm, Kanten gebrochen,

Befestigung:
nicht sichtbare Befestigung durch Einhängen mittels Keilleisten,
aus Vollholz, Dicke 20 -22 mm,

Elektroleitungen:
Zwei Oberlichter werden als natürlicher Rauchabzug ausgeführt. Bauseitige Anschlusskabel für die Motoren sind hinter der Verkleidung hoch- und herauszufädeln.

Montage:
Alle Verkleidungen sind durch den AN zu montieren,
der Einbau erfolgt bündig mit Holzunterzügen in Oberlichtöffnung im Flur.
Befestigungsuntergrund Brüstung aus Holz.

**05.01.0010 Verkleidung Oberlicht**
*** gemäß Ausführungsbeschreibung 4
Verkleidung Oberlicht,

Roh-Öffnungsmaß (L x B x H):
ca. 2.130 x 1.130 x 820 mm,

Lichtes Fertig-Öffnungsmaß (L x B x H):
ca. 2.050 x 1.050 x 820 mm,

die Öffnung ist umlaufend zu verkleiden,
inkl. Lieferung, Montage, Anschlüsse.

Verkleidung  bestehend aus:

1. Verkleidung, L: 2.130 mm, 2 Stück
Einzelmaße je L x H: ca. 2.090 x 787 mm

2. Verkleidung, L: 1.130 mm, 2 Stück
Einzelmaße je L x H: ca. 1.050 x 787 mm

Ausführung
Innenecken stumpf gestoßen, Längsseiten durchlaufend,
Schattenfuge oben / unten, Fugenbreite 15 mm,

3. Einhängekonstruktion Keilleisten, ca. 26 m
Umlaufend jeweils zwei übereinanderliegende Keilleisten an Montageuntergrund befestigen, das Gegenstück nicht sichtbar an der Verkleidung befestigen, die gegenläufigen Schrägen der Leisten sorgen dafür, dass die Verkleidung ein- und ausgehängt werden kann, eine zusätzliche Lagesicherung der Verkleidung ist einzukalkulieren. Bei zwei Oberlichtern ist jeweils eine Aussparung für Kabelführung einzukalkulieren.

Ausführung gem. Zeichnungs-Nr.:
EGW_5_ARC_DT_TI_04_-

Lage: OG2, Achse C / 3 - 15

Abrechnung nach Anzahl der Oberlichter.
Menge: 7,000 St

### Gewerk 06 Teeküche

#### Titel 06.01 Teeküche

**Ausführungsbeschreibung 5 Ausführungsbeschreibung Teeküche**
*Ausführungsbeschreibung Teeküche*
Ausführungsbeschreibung Teeküche

beinhaltet:
- Küchenzeile Unter- und Oberschränke
- Küchenzeile seitliche Hochschränke
- Küchenzeile Wandbekleidung
- Spülbecken und Armaturen
- Großgeräte wie Kühlschrank, Spülmaschine, Backofen/Mikrowelle, Kochfeld
- Arbeitsplatzbeleuchtung

Allgemein:
Alle Möbel nach DIN 68871.

Material Möbel:
Holzwerkstoffplatten mit HPL-Beschichtung Farbton:
- Korpusse von Schränken:
RAL aus Standardpalette des Herstellers, nach Wahl AG,
- Fronten, Seiten-Abschlusswände, Rückwandbekleidung, Regale und Arbeitsplatte:
RAL nach Wahl des AG, aus Standardpalette des Herstellers.
- Rückwandbekleidung und Arbeitsplatte:
RAL nach Wahl des AG, aus Standardpalette des Herstellers.
Kanten farblich passend:
- Dickschichtkanten (ABS) an Fronten, Türen, Einlegeböden, Regalen, Sockel
- Melamin-Kantenumleimer an Seitenwänden, Boden, Decke der Korpusse

Montage:
alle Möbelteile sind durch den AN aufzubauen und zu montieren; eine spätere leichte, schnelle Montage und Demontage, ohne Spezialwerkzeug und ohne Spezialkenntnisse, durch hauseigenes Personal des AG muß möglich sein; daher ist auf einfach zu bedienende Steck- und leicht zugängliche Schraubverbindungen für Tische, Eckplatten, Aufbauten und Adapter jeder Art wert zu legen.
Befestigung rückseitig an einer Trockenbau-Montagewand.

Beschläge / Griffe: Griffprofilleisten:
- flache Griffprofilleisten von hinten gegen Frontblenden geschraubt, L-Form mit schmaler, jedoch verdickter Ansichtskante bis 8mm zum Umgreifen, Breite ca. 100 mm, Aluminium natur, matt

Bänder:
Stahl, oberflächenvergütet, selbstschliessende,
120-Grad-Ganzmetallbänder, mit
verdeckter Achse und Öffnungsbegrenzer, mit integrierter Höhen- und Seiteneinstellung, flacher Bandarm mit geringem Platzbedarf in Schrankinnenraum, mit Schnellmontagetechnik zum Einhängen der Fronten.

Auszugfächer:
Boden genutet und mittels Haltekrallenverspreizung in der Stahlzarge verpresst.

Auszüge:
Vollauszug als Frontauszug, lautlos, mehrteilig, wartungsfrei, mit
hochwertigem Walzensystem, mit hoher Laufkultur, Belastbarkeit dyn. 30kg, integrierte Synchronsteuerung,  werkzeuglose Höhenverstellung, integrierte Blenden- und Neigungsverstellung, Verhinderung Überauszug zur Vermeidung der Quetschgefahr, Selbsteinzug inkl. Stopp-Funktion zum langsamen Schliessen und Sicherung gegen selbstständiges Herausrollen über Federzug, mit Ausfallsicherung.

Anschlussfugen:
dauerelastische Abfugung,
Fugendichtstoff gefärbt wie Wandfarbe bzw. angrenzendes Bauteil,
an Fuge zur Wandbekleidung, Arbeitsplatte, Einbauteilen.

Betriebsfertiger Anschluss:
Die Teeküche ist betriebsfertig anzuschließen.
Alle Ver- und Entsorgungsanschlüsse sind bauseits vorhanden.

**06.01.0010 Küchenzeile Unterbau L 3.600 mm**
*** gemäß Ausführungsbeschreibung 5
Küchenzeile EG - Unterbau

Maße (L x T x H): ca. 3.600 x 600 x 900 mm

inkl. Lieferung, Montage, Anschluss und Aufstellen

Küchenzeile  Unterbau bestehend aus:

1. Unterbauschrank, B: 600 mm, mit Müllauszug, 1 Stück
für Küchenzeile, unter Küchenarbeitsplatte, unter Abtropfblech
B x T x H: ca. 600 x 600 x 860 mm bestehend aus:
- 2 x Korpusseiten
- 2 x Traverleisten oben
- 1 x Korpusboden
- 1 x nicht sichtbare Rückwand
- 1 x Müllauszug mit 3-fach Trennung
(2 St. je ca. 10 l und 1 St. ca. 15 l)
- 1 x Vollfront an Auszug, Höhe: ca. 795 mm
- einschl. höhenverstellbaren Füßen

2. Unterbauschrank, B: 600 mm, Spülenschrank, 1 Stück
für Küchenzeile, unter Küchenarbeitsplatte
B x T x H: ca. 600 x 600 x 860 mm bestehend aus:
- 2 x Korpusseiten
- 2 x Traverleisten oben
- 1 x Korpusboden
- 1 x nicht sichtbare Rückwand
- einschl. Spülbeckenaussparungen für das Spülbecken
- einschl. Zuleitungsaussparungen für Armatur und
 Durchlauferhitzer
- 1 x Vollfront als Drehtür, Anschlag links/rechts,
Höhe: ca. 795 mm
- einschl. höhenverstellbaren Füßen

3. Unterbauschrank, B: 600 mm, mit Schubkästen, 3 Stück
für Küchenzeile, unter Küchenarbeitsplatte, mit Schubkästen
B x T x H: ca. 600 x 600 x 860 mm bestehend aus jeweils:
- 2 x Korpusseiten
- 2 x Traverleisten oben
- 1 x Korpusboden
- 1 x nicht sichtbare Rückwand
- 3 x Schubkästen
- 3 x Schubkastenfront, Höhe: ca. 300 mm (2 St.),
und ca. 195 mm (1 St.)
- in einem Schrank 1 x Ausschnitt für Einfachsteckdose in Rückwand
- einschl. höhenverstellbaren Füßen

5. Vollfront für Spülmaschine, B: 600 mm, 1 Stück
zum Einbau auf vollintegrierbarer Unterbau-Spülmaschine,
Gerät siehe gesonderte Position,
B x H: ca. 600 x 860 mm,
Stärke 20 mm,

alle Kanten sind mit einem Umleimer zu versehen.

6. Arbeitsplatte, L: ca. 3.600 mm, 1 Stück
 Arbeitsplatte auf Unterbauschränke/ Unterbaugeräte, Küchenspüle und Induktionskochfeld siehe gesonderte Position.

Maße L x B: ca. 3.400 x 600 mm,
Stärke: ca. 40 mm

Inklusive Aussparung für Spülbecken,
Aussparungslänge: ca. 1000 mm,
Aussparungsbreite: ca. 500 mm
Schnittkanten sind mit einer Dickschicht-Kante zu versehen,

Inklusive Aussparung für Induktions-Kochfeld,
Aussparungslänge: ca. 300 mm,
Aussparungsbreite: ca. 500 mm
Schnittkanten sind mit einer Dickschicht-Kante zu versehen,

einschließlich aller erforderlichen Bohrungen, Ausschnitten und entsprechenden Verbindungsmittel, sowie dauerelastische Verfugung der Anschlussfugen zu Einbauteilen, im gleichen Farbton gefärbt.

7. Sockelleiste für Unterschränke, frontal und seitlich
zurückgesetzt, abnehmbar, mit Dichtungslippe,
einschließlich eingesetztem Lüftungsgitter für
Spülmaschine (L ca. 600 mm),

L x B: ca. 4.800 x 80 mm, Stärke: ca. 20 mm (1 St.)
L x B: ca.  600 x 80 mm, Stärke: ca. 20 mm (2 St.)

8. Griffleisten, 12 Stück
für Küchenfronten, flache Griffprofilleisten von hinten gegen Frontblenden geschraubt, L-Form mit schmaler, jedoch verdickter Ansichtskante bis 8mm zum Umgreifen, Breite ca. 100 mm, Aluminium natur, matt,

Ausführung gem. Zeichnungs-Nr.:
EGW_5_ARC_DT_TI_05_-

Lage: 1.OG, Achse A-B / 33
Menge: 1,000 St

**06.01.0020 Küchenzeile Oberschränke/ -regale L 3.600 mm**
*** gemäß Ausführungsbeschreibung 5
Küchenzeile EG - Oberschränke/-regale

Maße (L x T x H): ca. 3.600 x 400 x 600 mm

inkl. Lieferung, Montage, Anschluss und Aufhängen

Küchenzeile  Oberbau bestehend aus:

1. Oberschrank, B: 600 mm, 3 Stück
für Küchenzeile, hängend oberhalb Küchenarbeitsplatte
B x T x H: ca. 600 x 400 x 600 mm bestehend aus:
- 2 x Korpusseiten
- 1 x Korpusdeckel
- 1 x Korpusboden
- 1 x nicht sichtbare Rückwand
- 1 x Einlegeboden
- 1 x Vollfront als Drehtür, Anschlag links/rechts,
Höhe: ca. 795 mm
- einschl. Aufhängevorrichtung

Ausführung
innenseitig Seitenwand mit vertikal angeordneten Lochreihen, Lochabstand ca. 50 mm, loser Einlegeboden mit seitlicher eingefräster Nut zum Einschieben auf die Bodenträger, Tiefe Einlegeboden ca. 10 mm zurückversetzt, Drehtüren stumpf aufschlagend, Rückwand eingenutet, Verbindungsmittel nicht sichtbar.

2. Regal mit 3 Fächern, B: 600 mm, 3 Stück
Maße B x H x T: ca. 600 x 600 mm x 400 mm

bestehend aus:
- 2 x Seitenwand
- 1 x Regalboden
- 2 x Zwischenboden
- 1 x Regaldeckel
- 1 x sichtbare Rückwand
- Passleisten
- 1 x Ausschnitt für 1 Einfachsteckdose

Ausführung
innenseitig Seitenwand mit vertikal angeordneten Lochreihen, Lochabstand ca. 50 mm, lose Einlegeböden mit seitlicher eingefräster Nut zum Einschieben auf die Bodenträger, Tiefe Einlegeboden ca. 10 mm zurückversetzt, Rückwand eingenutet.
Verbindungsmittel nicht sichtbar,
Ausschnitt für die Einfachsteckdose in Rückwand, Steckdose bauseits.

3. Griffleisten, 3 Stück
für Küchenfronten, flache Griffprofilleisten von hinten gegen Frontblenden geschraubt, L-Form mit schmaler, jedoch verdickter Ansichtskante bis 8mm zum Umgreifen, Breite ca. 100 mm, Aluminium natur, matt.

Ausführung gem. Zeichnungs-Nr.:
EGW_5_ARC_DT_TI_05_-

Lage: 1.OG, Achse A-B / 33
Menge: 1,000 St

**06.01.0030 Küchenzeile - seitlicher Hochschrank H 2.200 mm**
*** gemäß Ausführungsbeschreibung 5
Küchenzeile - seitlicher Hochschrank H 2.200 mm

Maße (B x T x H): ca. 600 x 600 x 2.200 mm

inkl. Lieferung, Montage, Anschluss und Aufstellen

Küchenzeile  Hochschrank bestehend aus:

1. Hochschrank, B: 600 mm, für Kühlschrank einschl. Schubkasten und oberem Fach
aufstellen als seitliche Einfassung der Arbeitsplatte,

B x T x H: ca. 600 x 600 x 2.200 mm bestehend aus:
- 2 x Korpusseiten
- 1 x Korpusdeckel
- 1 x Korpusboden
- 2 x Zwischenböden
- 1 x Einlegeboden
- 1 x nicht sichtbare Rückwand
- 1 x Schubkasten
- 1 x Vollfront als Drehtür, Anschlag links/rechts,
Höhe: ca. 1.240 mm
- 1 x Vollfront als Drehtür, Anschlag links/rechts,
Höhe: ca. 600 mm
- 1 x Vollfront an Auszug, Höhe ca. 300 mm
- 2 x Ausschnitt für Einfachsteckdose in Rückwand
- einschl. höhenverstellbarer Füße

Ausführung:
innen bestehend aus drei Fächern,
unten: Schubfach mit Vollauszug, H ca. 300 mm,
mitte: Fach zum Einbau eines  vollintegrierbaren Einbau-Kühlschranks, Gerät siehe gesonderte Position, H ca. 1.240 mm,
oben: Fach mit Einlegeboden, seitliche Lochreihen, H ca. 600

8. Griffleisten, 3 Stück
für Küchenfronten, flache Griffprofilleisten von hinten gegen Frontblenden geschraubt, L-Form mit schmaler, jedoch verdickter Ansichtskante bis 8mm zum Umgreifen, Breite ca. 100 mm, Aluminium natur, matt.

Ausführung gem. Zeichnungs-Nr.:
EGW_5_ARC_DT_TI_05_-

Lage: 1.OG, Achse A-B / 33
Menge: 2,000 St

**06.01.0040 Küchenzeile Wandbekleidung L 3.600 mm**
*** gemäß Ausführungsbeschreibung 5
Küchenzeile - Wandbekleidung, L: ca. 3.600 mm

Wandbekleidung, an Rückwand über Arbeitsplatte Küchenzeile

Maße L x B: ca. 3.600 x 740 mm,
Stärke: ca. 10-15 mm,

Holzwerkstoffplatte mit HPL-Beschichtung,
Schnittkanten sind mit einem Umleimer zu versehen

Einschließlich 6 Stück Aussparungen für Steckdosen, Ø 68 mm, oder 3 St. für Doppelsteckdosen,

Einschließlich 1 Stück rückseitige Fräsung (B x T ca. 10 mm x 5 mm, L ca, 780 mm) und 1 Stück Bohrungen für Anschlusskabel LED-Arbeitsplatzbeleuchtung (gesonderte Position).

Nicht sichtbare Befestigung der Wandbekleidung an Wand,

inkl. Lieferung, Montage und Aufstellen.

Ausführung gem. Zeichnungs-Nr.:
EGW_5_ARC_DT_TI_05_-

Lage: 1.OG, Achse A-B / 33
Menge: 1,000 St

**06.01.0050 Einbau-Kühlschrank, ca. 200 L**
Einbau-Kühlschrank, ca. 200 L

Kühlschrank, vollintegrierbar,

als Einbauelement für Hochschrank der Küchenzeile,  flächenbündig zu angrenzenden Möbelfronten, Festtürmontage

Maße (B x H): ca. 600 x 1.200 mm

Volumen ca. 200 L

Türanschlag links/rechts,

Energieeffizienz (ab März 2021) mind. Klasse C.
Menge: 2,000 St

**06.01.0060 Unterbau-Spülmaschine**
Geschirrspülmaschine, vollintegrierbar,

als Unterbauelement für Küchenzeile, unter Arbeitsplatte, flächenbündig zu angrenzenden Möbelfronten, Festtürmontage,
höhenverstellbare Füße,

Maße (B x H): ca. 600 x 900 mm

Bedienungsart über Programmwahltaste inkl. Besteckschublade,
einschl. Rohrdurchführung/ Aussparung in Rückwand,

einschl. Anschluss an den bauseitigen Frischwasser und Schmutzwasseranschluss, einschl. Leitungen, betriebsfertige Übergabe,

Energieeffizienz mind. B.
Menge: 1,000 St

**06.01.0070 Einbau-Induktionskochfeld**
Induktionskochfeld, 2 Kochzonen,
als Einbaugerät,

Maße B x T x H ca. 300 x 520 x 58 mm,

Glaskeramik/ Floatglas, Induktion,
Kochzonen ca. 145 / 230 mm,
8-10 Leistungsstufen, Touch Control,
Topferkennung,
Boostfunktion,
Restwärmeanzeige,
Überhitzungsschutz,
Sicherheitsabschaltung,
Kindersicherung,
Spannung 220-240 V/ 50 Hz,
rahmenlos, in Arbeitsplatte einlassen,

inkl. Lieferung, Montage, Anschluss und Aufstellen.
Menge: 1,000 St

**06.01.0080 Spülbecken und Abtropffläche**
Spülbecken mit Abtropffläche,
aus Edelstahl, eckige Ausführung,
Montage flächenbündig in vorbeschriebene Küchenarbeitsplatte,

Breite: ca. 550 mm,
Länge: ca. 1.000 mm,
Tiefe: ca. 180 mm,

mit Abtropffläche,  Oberfläche Edelstahl matt,
Materialstärke mindestens 1,2 mm,

inklusive Bohrung / Stanzung (ca. Ø 35 mm) für Mischbatterie,
inkl. aller erforderlichen Bohrungen, Ausschnitte und entsprechenden Verbindungsmitteln.

inkl. Ab- und Überlaufgarnitur mit Raumsparrohr, 3 1/2" Korbventil, Ablauffernbedienung mit Zugknopf, Befestigungsset,
Siphon mit Geruchsverschluss, Dichtungen,
Durchlauferhitzer bauseitig, einschl. Abfugen,

inkl. Lieferung, Montage, Anschluss und Aufstellen.
Menge: 1,000 St

**06.01.0090 Einloch Standarmatur**
Einloch-Standarmatur Stand-Mischbatterie, für Spüle
für den Anschluss an Durchlauferhitzer geeignet, in schwerer Gastro-Qualität,

Ausladung ca. 230 mm
Höhe ca. 270 mm

Oberfläche: ganzchrom

- Schwenkauslauf ca. 160°
- langer Einhebel-Mischer
- mit Keramikscheibentechnik
- Auslaufmenge und Temperatur stufenlos einstellbar
- Temperatur- und Mengenbegrenzung
-  wassersparend mit Durchflussrate < 8/min
- Tischbohrung ca. Ø 35 mm
- flexible Anschlussschläuche und Eckventil

Inklusive Einbau in Einbauspülbecken und betriebsfertiger Anschluss.
Menge: 1,000 St

**06.01.0100 Kombi-Gerät Backofen und Mikrowelle**
Kombi-Gerät Backofen und Mikrowelle,
als Standgerät,
Gehäuse Edelstahl,

Garraum ca. 20 l,

Leistung Mikrowelle: min. 750 W,
Leistung Grill: min. 700 W,

Farbe: Silber
Breite: ca. 450 mm.
Höhe: ca. 280 mm,
Tiefe: ca. 370 mm.
Menge: 1,000 St

**06.01.0110 Arbeitsplatzbeleuchtung LED, L = 3.600 mm**
Arbeitsplatzbeleuchtung LED, L = 3.600 mm

LED-Streifen (600 lm/m) in Aluminium-Profil mit Kunststoff-Abdeckung, blendfrei,

Länge: ca. 3.600 mm

inkl. Lieferung und Montage an Untersicht der zuvor beschriebenen Oberschränke.
Menge: 1,000 St

### Gewerk 07 Fensterbänke

#### Titel 07.01 Fensterbänke

**Ausführungsbeschreibung 6 Ausführungsbeschreibung Fensterbänke**
*Ausführungsbeschreibung Fensterbänke*
Ausführungsbeschreibung Fensterbänke

beinhaltet:
- Fensterbänke

Allgemein:
Alle Möbel nach DIN 68871.

Material:
Holzwerkstoffplatten mit HPL-Beschichtung Farbton:
RAL aus Standardpalette des Herstellers, nach Wahl AG,
Schnittkanten sind mit einem gleichfarbigen ABS-Kantenanleimer zu versehen,
Plattendicke grundsätzlich 30 mm,

Fertigung:
nach örtlichem Aufmaß.

Montage:
In Fensteröffnung einsetzen, stumpf gestoßen an Leibung und Blendrahmen,
nicht sichtbare Befestigung nach Wahl AN zB. durch kleben,
Brüstung  aus Holz oder Beton,
Leibung aus Holz, Gipskarton, Beton gespachtelt.

Anschlussfugen:
dauerelastische Abfugung einschl. Fugenhinterlegung mit Kompriband oder Rundschnur,
Fugendichtstoff gefärbt wie Wandfarbe bzw. angrenzendes Bauteil,
an Fuge zur Brüstung, seitliche Leibung und zum Blendrahmen.

**07.01.0010 Fensterbank Holzwerkstoff HPL B 155 mm**
*** gemäß Ausführungsbeschreibung 6
Fensterbank, Breite ca. 155 mm,

Länge ca. 2.150 - 2.250 mm
Dicke 30 mm,

Ausführung
Auskragung gegenüber Vorderkante Brüstung 15 mm, Sichtkanten gerundet mind. 2,5 mm,

Ausführung gem. Zeichnungs-Nr.:
EGW_5_ARC_DT_TI_06_-

Lage: OG1, Achse A / 31 - 34
Menge: 3,000 St

**07.01.0020 Fensterbank Holzwerkstoff HPL B 275 mm L 1.800-2000 mm**
*** gemäß Ausführungsbeschreibung 6
Fensterbank, Breite ca. 275 mm,

Länge ca. 1.800 - 2.000 mm
Dicke 30 mm,

Ausführung
Auskragung gegenüber Vorderkante Brüstung 15 mm, Sichtkanten gerundet mind. 2,5 mm, ABS-Kante ist auch an Kurzseiten herzustellen,

Ausführung gem. Zeichnungs-Nr.:
EGW_5_ARC_DT_TI_07_-

Lage: EG-OG2, Vorbereitung Achse 1
und WC-Kern Achse A/16-18
Menge: 6,000 St

**07.01.0030 Fensterbank Holzwerkstoff HPL B 275 mm L 2.600-2.800 mm**
wie Vorposition 07.01.0020, jedoch

Länge ca. 2.600 - 2.800 mm.

Lage: EG-OG2, WC-Kern Achse A/16-18
Menge: 3,000 St

### Gewerk 08 Lüftungsblende Tür

#### Titel 08.01 Lüftungsblende Tür

**Ausführungsbeschreibung 7 Ausführungsbeschreibung Lüftungsblende Tür**
*Ausführungsbeschreibung Lüftungsblende Tür*
Ausführungsbeschreibung Lüftungsblende Tür

beinhaltet:
- Lüftungsblende

Allgemein:
Alle Möbel nach DIN 68871.

Material Blende:
Holzwerkstoffplatte als Mitteldichte Faserplatte (MDF) mit HPL-Beschichtung Farbton:
RAL aus Standardpalette des Herstellers, nach Wahl AG,
Schnittkanten sind mit einem gleichfarbigen Umleimer zu versehen,
Plattendicke 20 mm,

Material Holz-Tragkonstruktion:
Vollholz Fichte/ Tanne unbehandelt,
verschiedene Querschnitte bis 60/60 mm.

Fertigung:
nach örtlichem Aufmaß.

Beschläge / Griffe / Öffnungssysteme:
- verdeckter Einbau der Lüftungsblende mit Einhängebeschlag.

Montage:
In Rohbauöffnung über Tür einsetzen, Tragkonstruktion stumpf gestoßen an Leibungen und Türsturz, nicht sichtbare Befestigung durch dübeln/ schrauben,
Leibung aus Beton gespachtelt, keine Verankerung im Türsturz zulässig.

**08.01.0010 Lüftungsblende über Tür B 1.150 mm H 475 mm**
*** gemäß Ausführungsbeschreibung 7
Lüftungsblende über Tür,

Maße (B x H): ca. 1.150 x 475 mm,

inkl. Lieferung, Montage, Anschluss und Aufstellen,

bestehend aus:
- 1 x Lüftungsblende mit Streckmetallgitter
- 1 x Unterkonstruktion umlaufend
- Leisten zur Unterfütterung bis D 20 mm

1. Lüftungsblende, B: 1.130 mm
Blende Maße B x H: ca. 1.130 x 455 mm

Ausführung
Blende mit parallelen senkrechten Lüftungsschlitzen,
L x B  350 x 25 mm, 20 Stück, Abstände untereinander 25 mm,
gefräst, Schlitzenden halbrund,
Randabstände seitlich 78 mm, oben 75 mm, unten 30 mm,
die Fräskanten der Schlitze in der MDF-Platte bleiben sichtbar, Braunfärbungen (aus Verbrennungen) sind nicht zulässig,
Blende hinterlegt mit Streckmetallgitter, Kleinmasche, D ca. 1,5 mm, Aluminium, schwarz lackiert,
Oberblende ist verdeckt mittels Einhängebeschlag bündig zur angrenzenden Wand zu montieren,
Schattenfuge umlaufend 15 mm, Fuge durch UK hinterlegt.

2. Unterkonstruktion, B: 1.150 mm
Unterkonstruktion Maße B x H: ca. 1.150 x 475 mm

Ausführung
umlaufende Unterkonstruktion aus Holzleisten 40/60 mm.

Ausführung gem. Zeichnungs-Nr.:
EGW_5_ARC_DT_TI_08_-
Menge: 6,000 St

### Gewerk 09 Essensausgabe und Leibungsbekleidung

#### Titel 09.01 Essensausgabe

**Ausführungsbeschreibung 8 Ausführungsbeschreibung Essensausgabe**
*Ausführungsbeschreibung Essensausgabe*
Ausführungsbeschreibung Essensausgabe

beinhaltet:
- Leibungsbekleidung
- Verkleidung Führungsschienen

Allgemein:
Alle Möbel nach DIN 68871.

Material:
Holzwerkstoffplatte mit HPL-Beschichtung Farbton:
RAL aus Standardpalette des Herstellers, nach Wahl AG,
Schnittkanten sind mit einem gleichfarbigen ABS-Kantenanleimer zu versehen,
Plattendicke 15-30 mm,

Fertigung:
nach örtlichem Aufmaß.

Montage:
Leibungsbekleidung in Rohbauöffnung der Essensdurchreiche einsetzen, Bekleidung stumpf gestoßen an Leibungen und Sturz, nicht sichtbare Befestigung nach Wahl AN in Holz.
Verkleidung der Führungsschiene verdeckte Befestigung nach Wahl AN in Holz.
Leibung/ Sturz aus Holz unbehandelt,
Brüstung/Theke aus Edelstahl,
angrenzende Vorsatzschale Trockenbau gefliest.

Anschlussfugen:
dauerelastische Abfugung einschl. ggf. Fugenhinterlegung, Fugendichtstoff gefärbt wie Farbe der HPL-Beschichtung, an Fuge zur Führungsschiene, der Theke und angrenzende Fliesen.

Betriebsfertiger Anschluss:
Das Rolltor ist betriebsfertig anzuschließen.
Alle Ver- und Entsorgungsanschlüsse sind bauseits vorhanden.

**09.01.0010 Leibungsbekleidung L1 5000mm L2 1500mm Holzwerkstoff HPL**
*** gemäß Ausführungsbeschreibung 8
Leibungsbekleidung der Essensausgabe, Tiefe ca. 200 mm,

Länge 1 ca. 5.000 mm, 1 Stück (ohne Teilung), horizontal
Länge 2 ca. 1.500 mm, 2 Stück, vertikal
Dicke ca. 30 mm,
zus. Dicke als Hinterlegung ca. 15 mm,

Ausführung
Leibungs- und Sturzbekleidung bündig zur Vollholzwand,
Tiefe 200 mm, Dicke 30 mm, hinterlegt mit Plattenstreifen, Dicke ca. 15 mm, zur Ausbildung einer Schattenfuge an der Sichtseite (Aula)  hinterlegter Plattenstreifen umlaufend 15 mm zurückstehend, Sturzbekleidung läuft durch, Leibungen laufen von unten dagegen, unten stumpf gestoßen auf Brüstung/Theke aus Edelstahl, kurze Schnittkante mit Anleimer, Fuge mit Kompriband hinterlegt, abgefugt,
Ansichtsichtskanten des Kantenanleimers gerundet mind. 2,5 mm.

Ausführung gem. Zeichnungs-Nr.:
EGW_5_ARC_DT_TI_09_-

Lage: EG, Achse 28
Menge: 8,000 m

**09.01.0020 Verkleidung seitl. Führungsschiene H 1500mm**
*** gemäß Ausführungsbeschreibung 8
Verkleidung der Führungsschiene, Breite ca. 145 und 45 mm,

Länge ca. 1.500 mm, 2 Stück
Dicke ca. 20 mm,

Ausführung
Verkleidung schließt bündig zur seitlichen Führungsschiene des Rolltors und gefliester Vorsatzschale ab, Ausführung als L-Form Schenkelbreiten ca. 145 und 45 mm, Dicke 20 mm,
Kante auf Gehrung,
Anschlussfugen mit Kompriband hinterlegt, abgefugt.

Ausführung gem. Zeichnungs-Nr.:
EGW_5_ARC_DT_TI_09_-

Lage: EG, Achse 28
Menge: 3,000 m

#### Titel 09.02 Leibungsbekleidung Innentür

**Ausführungsbeschreibung 8 Ausführungsbeschreibung Leibungsbekleidung Innentür**
*Ausführungsbeschreibung Leibungsbekleidung Innentür*
Ausführungsbeschreibung Leibungsbekleidung Innentüröffnung

beinhaltet:
- Leibungsbekleidung

Allgemein:
Alle Möbel nach DIN 68871.

Material:
Holzwerkstoffplatte mit HPL-Beschichtung Farbton:
RAL aus Standardpalette des Herstellers, nach Wahl AG,
Schnittkanten sind mit einem gleichfarbigen ABS-Kantenanleimer zu versehen,
Plattendicke 15-30 mm,

Fertigung:
nach örtlichem Aufmaß.

Montage:
Leibungsbekleidung in Rohbauöffnung der Innentür einsetzen, Bekleidung stumpf gestoßen an Leibungen und Sturz, nicht sichtbare Befestigung nach Wahl AN in Holz/ Beton.
Leibung/ Sturz aus Holz unbehandelt, Leibung am Sockel bis H ca. 30 cm aus Beton.
bündiger Einbau mit einseitig angrenzender Innentür-Eckzarge.

Anschlussfugen:
dauerelastische Abfugung einschl. ggf. Fugenhinterlegung, Fugendichtstoff gefärbt wie Farbe der HPL-Beschichtung.

**09.02.0010 Leibungsbekleidung L1 2550 mm L2 1000 mm Holzwerkstoff HPL**
*** gemäß Ausführungsbeschreibung 8
Leibungsbekleidung der Innentüröffnung, Tiefe ca. 150 mm,

Länge 1 ca. 2.550 mm, 2 Stück, vertikal,
Länge 2 ca. 1.000 mm, 1 Stück, horizontal,
Dicke ca. 30 mm,
Dicke als Hinterlegung ca. 10-15 mm, die Dicke ist so herzustellen, dass die Leibungsbekleidung flächenbündig zur Eckzarge der Innentür sitzt,

Ausführung
Leibungs- und Sturzbekleidung bündig zur Vollholzwand (einseitig an der Mensaseite),
Tiefe ca. 150 mm, Dicke 30 mm, hinterlegt mit Plattenstreifen, Dicke ca. 10-15 mm, zur Ausbildung einer Schattenfuge an der Sichtseite (Mensa)  hinterlegter Plattenstreifen umlaufend 15 mm zurückstehend, Sturzbekleidung läuft durch, Leibungen laufen von unten dagegen, stumpf gestoßen auf Bodenbelag,
Fuge mit Kompriband hinterlegt, abgefugt,
Ansichtskanten des Kantenanleimers gerundet mind. 2,5 mm.

Ausführung gem. Zeichnungs-Nr.:
EGW_5_ARC_DT_TI_10_-

Lage: EG, Achse 28
Menge: 6,100 m

### Gewerk 10 Rolltor

#### Titel 10.01 Rolltor

**10.01.0010 Rolltor inkl. Rohrmotor Vorbau Öffnung B 5000mm H 1500mm**
Rolltor DIN EN 13241,
Vorbaumontage an Öffnung in Innenwand,

Abmessungen:
Breite Nennmaß Wandöffnung 5.000 mm,
Höhe Nennmaß Wandöffnung 1.500 mm,

bestehend aus:
- Rollkasten, oberhalb der Öffnung vor der Wand montiert,
aus Stahlblech beschichtet, umbaut komplette Anlage (Welle, Antrieb, Befestigungsmittel etc.),

- Behang/ Profile aus beschichtetem Aluminium, rollgeformt,
einwandig, gewölbt, geschlossen, angeformte verdeckte Scharniere, auszug- und verschiebesicher, mit Gleitprofil,
Deckbreite über 60 bis 80 mm,

- Schlussprofil aus beschichtetem Aluminium, doppelwandig,
mit elastischem Profil, unterer Anschlag ist die Edelstahl-Thekenkonstruktion der Kücheneinrichtung,

- Führungsschienen beidseitig seitlich vorgesetzt, aus beschichtetem Aluminium, einteilig, mit Gleiteinlage, integrierte Kederbürsten- und Bürstenprofil

Oberfläche:
Farbton Beschichtung RAL nach Wahl AG, ähnlich RAL 1019, matt.

Welle und Konsolen:
Welle aus verzinktem Stahlrohr, Lager mit Kugellagereinsatz.
Konsolen aus Stahl verzinkt.

Antrieb:
Antrieb durch Rohrmotor, in die Welle eingebaut, einschl. Anschluss an Steuerung in fester Verbindung, Notbetätigung durch Handkurbel, Bemessungsbetriebsspannung 230 V /16A, 50 Hz, IP44, Schlüsseltaster im Totmannbetrieb,
integrierte Fangvorrichtung und Schließkantensicherung,
einstellbare Endlage, Zyklen pro Stunde mind. 2,

Steuerung und Bedienung:
Steuerung von Küchenseite aus über Schlüsseltaster im Totmannbetrieb.

Befestigungsuntergrund, Anschlusssituation:
Leibung/ Sturz aus Brettsperrholz unbehandelt,
Brüstung/Theke aus Edelstahl,
angrenzende Vorsatzschale Trockenbau gefliest.

Fertigung:
nach örtlichem Aufmaß.

Montage:
Fachgerechte Montage einschließlich Zubehör, Verkabelung sowie Einstell- / Justierarbeiten, betriebsfertig anschließen an bauseitiger Übergabedose, einschl. protokolliertem Probelauf,
Arbeitshöhe bis 3,5 m

Ausführung gem. Zeichnungs-Nr.:
EGW_5_ARC_DT_TI_09_-

Lage: EG, Achse 28.
Menge: 1,000 St

### Gewerk 11 Sockelleiste

#### Titel 11.01 Sockelleiste

**Ausführungsbeschreibung 9 Ausführungsbeschreibung Sockelleiste**
*Ausführungsbeschreibung Sockelleiste*
Ausführungsbeschreibung Sockelleiste

beinhaltet:
- Sockelleisten

Allgemein:
Alle Möbel nach DIN 68871.

Material:
Vollholz Fichte/Tanne, Möbelqualität (A/B),
Maserrichtung waagerecht, Oberfläche imprägniert,
Plattendicke 20-35 mm, Kante gerundet mind. 2,5 mm.

Oberfläche:
Grundbeschichtung aus Holz-Imprägnierung,
offenporig, Basis Naturöl-Wachs,
zum Schutz bläueanfälliger Hölzer, geeignet für Innenanwendung,
Schlussbeschichtung aus Decorwachs, Basis Naturöl-Wachs,
schmutzunempfindlich, wasserabweisend, abriebfest,
Beanspruchungsgruppe 1C DIN 68861,
Farbton: transparent.

Fertigung:
nach örtlichem Aufmaß.

Montage:
Sockelleiste zur Abdeckung von hochgeführter Abdichtungsbahn am
Übergang Stahlbeton-Sockel zur darüber befindlicher Holzwand,
nicht sichtbare Befestigung nach Wahl AN in Beton.

Anschlussfugen:
dauerelastische Abfugung, gefärbt.

Einbausituation:
Sockel aus Beton mit hochgeführter Bitumenbahn.

Lage: EG, Achse 28 und C /28-31

**11.01.0010 Sockelleiste H 200mm D 20/35 mm (auftragend)**
*** gemäß Ausführungsbeschreibung 9
Sockelleiste, Höhe ca. 200 mm,

Gesamtlänge ca. 11.300 mm,
Dicke ca. 20-35 mm

Ausführung
als Abdeckleiste, rückseitig gefälzt,
Kante gerundet mind. 2,5mm, Stöße sind mit
Gehrungsschnitt auszuführen,
Sichtoberflächen beschichtet,

Lage: EG, Achse 28
Menge: 11,500 m

**11.01.0020 Sockelleiste H 200mm D 20/35 mm (bündig)**
wie Vorposition 11.01.0010, jedoch

Gesamtlänge ca. 11.800 mm,

bündige Montage mit darüber befindlichem Trockenputz.

Lage: EG, Achse C /28-34
Menge: 11,800 m

**11.01.0030 Ausklinkung 2- seitig**
Ausklinkung vorbeschriebener Sockelleisten im Anschluss an Glasfassade/ Glastrennwand, 2-seitig, Kanten gebrochen.
Menge: 3,000 St

### Gewerk 12 Stundenlohnarbeiten

#### Titel 12.01 Stundenlohnarbeiten

*Hinweis: Hinweistext Stundenlohnarbeiten*
Hinweistext Stundenlohnarbeiten:

Ergänzend zu § 15 VOB/B (2016) und den zusätzlichen
Vertragsbedingungen (ZVB/E Ausgabe 2009) werden
Stundenlohnarbeiten nur nach Erteilung gesonderter Aufträge
ausgeführt und vergütet.

Die Abrechnung erfolgt nach Verrechnungsätzen,
gegen Nachweis der tatsächlich
geleisteten Stunden und des Materialverbrauchs.

In den Stundenverrechnungssätzen sind enthalten:
die Lohn- und Gehaltskosten,
die Lohn- und Gehaltsnebenkosten,
die anteiligen Gemeinkosten einschl. Gewinn und Wagnis.

Es sind nicht enthalten:
Die Zuschläge für etwaige Überstunden, Nacht-,
Sonntags- und Feiertagsarbeiten.
Diese sind jeweils gesondert auszuweisen, soweit sie
vom Auftraggeber angeordnet waren.

Die Verrechungssätze sind unter Beachtung der preisrechtlichen Vorschriften ermittelt.

Stundenlohnzettel sind werktäglich einzureichen (VOB/B,
§15 Abs.3) und müssen folgende Angaben enthalten:
- Vor- und Zunamen,
- Beruf,
- Lohngruppe lt. Tarif
- Arbeitsleistung nach Art, Zeit, Ort und Dauer
- Verbrauch von Baustoffen,
- Benutzung von Maschinen mit genauer Leistungsangabe
nach Zeit, Ort und Dauer

Die Stundenlohnsätze gelten unabhängig von der Anzahl
der geleisteten Stunden.

Die Unterschrift der Bauleitung bestätigt nur die
Ausführung der Leistungen.

Für Materiallieferungen gilt vorstehendes sinngemäß.
Materiallieferungen verstehen sich frei Baustelle.

**12.01.0010 Baufacharbeiter/-in sämtliche Kosten/Zuschläge**
STLB-Bau 2022-10 091
Stundenlohnarbeiten durch Baufacharbeiter/-in
der Verrechnungssatz für die jeweilige Arbeitskraft umfasst sämtliche Aufwendungen wie Lohn- und Gehaltskosten, Lohn- und Gehaltsnebenkosten, Zuschläge, lohngebundene und lohnabhängige Kosten, sonstige Sozialkosten, Gemeinkosten, Wagnis und Gewinn.
Menge: 20,000 h
Kostengruppe DIN 276 2018-12: 399
Leistungsbereich: 091

### Gewerk 13 Dokumentation

#### Titel 13.01 Dokumentation

**13.01.0010 Aufwand Materialfreigabeprozess & Dokumentation - BNB / QNG**
Aufwand für die Mitwirkung am Materialfreigabeprozess und die Dokumentation zur BNB- & QNG - Zertifizierung

Mehraufwand für die Vorlage von Unterlagen im Rahmen des Materialfreigabeprozesses vor Ausführung und die abschließende, gesammelte Dokumentation, wie in den Allgemeinen Vorbemerkungen - Zusätzliche Angaben zur Ausführung beschrieben unter Punkt:
0.4.4. Materialfreigabeprozess und Dokumentation zur Erfüllung der Vorgaben nach BNB / QNG.
Menge: 1,000 psch
